# ClimaDomo Heiz- und Kühlsysteme - Ausschreibungstexte
Leistungsbeschreibung (GAEB 90, DA81)

## www.heinze.de/at-manager
Datum: 31.03.15

### Gewerk 01 Allgemeine Informationen

#### Titel 01.01 Allgemeine Technische Informationen und Verarbeitungshinweise

##### Untertitel 01.01.01 Technische Informationen

**01.01.01.1 Technische Informationen**
ClimaDomo Heiz- und Kühlsysteme mit Kapillarrohrmatten

Geschlossene Heiz- und Kühl-Strahlflächen in optisch
anspruchsvoller Ausführung zur Zu-/Abführung von
sensiblen Wärmelasten über Kapillarrohrmatten.

Im Kühlfall zu 60% über Strahlung und zu
40% über Konvektion.
Im Heizfall zu 80% über Strahlung und zu
20% über Konvektion.

Technische Details der Kapillarrohrmatten

in Trägerplatte integriert
bestehend aus Polypropylen (PP-R) Typ 3,
Kapillarrohr 4,3 x 0,8 mm,
Anschluss-Schläuche zur Verbindung in flexibler
Ausführung
Material:
- Innenschlauch EPDM
- Stecktüllen Messing vernickelt
- Ummantelung hochfestes Kunststoffgewebe
- Druckstufe PN 10

Hinweise zum Anlagenmedium

- ClimaDomo Heiz- und Kühlsysteme sind gemäß der
VDI Norm 2035 zum Schutz der hochempfindlichen
Bauteile, wie z.B. Pumpen und Ventile mit vollentsalztem Trinkwasser zu füllen.
- Befinden sich korrosive Teile im System, ist zum
Korrosionsschutz ein Inhibitor, z.B. GENO-safe A
des Herstellers Grünbeck Wasseraufbereitung GmbH,
einzusetzen.
- Nach Füllen der Anlage sind folgende Parameter des
Anlagenwassers zu überprüfen: pH-Wert, Leitfähigkeit,
Härte und beim Einsatz von GENO-safe A der
Molybängehalt.
- Die Überprüfung ist 8-10 Wochen nach Inbetriebnahme
und im Anschluss jährlich zu wiederholen und im
Anlagenblatt zu dokumentieren.

Widrigenfalls können Schäden an der Anlage auftreten.
Die Nichtbeachtung dieser Vorschrift führt zum Au-
sschluss der Gewährleistung.
Menge: 0,000 Stck

##### Untertitel 01.01.02 Verarbeitungshinweise

**01.01.02.1 Verarbeitungshinweise**
Verarbeitungshinweise

Grundlage für die Verarbeitung ist die DIN 18181.

- Baustellenbedingungen für Trockenbauarbeiten mit
Gipssystemen der Industriegruppe Gipsplatten im
Bundesverband der Gipsindustrie sind einzuhalten
- Raumtemperatur darf 10°C nicht unterschreiten
- Ist Gußasphalt-Estrich vorgesehen, erst nach
Estrichverlegung Spachtelarbeiten ausführen

- Montage der Module nach DIN 18 168-1
- Startpunkte in den Montageplänen bei Erstellung der
Unterkonstruktion und der Modulbeplankung beachten
- Unterkonstruktion: verzinkte Stahlblechprofile DIN 18
182-1
- drucksteife Abhängung mittels Noniusabhängern,
befestigt mit bauaufsichtlich zugelassenen
Befestigungsmitteln
- Verlegung der Module auf Kreuzfuge
- Befestigung nur an den vorgebohrten Stellen im Modul
mittels Schnellbauschrauben DIN 18182-2
- vor Beginn der Spachtelarbeiten ist das System auf
Dichtheit durch Druckprobe zu überprüfen.
- Für die Ausführung der Spachtelarbeiten gelten die
Qualitätsstufen Q 1 -Q 4 gemäß Merkblatt Nr. 2
"Verspachtelung von Gipsplatten-Oberflächengüten"
der IGG.

Dehnungs- und Bewegungsfugen

Dehnungsfugen sind wie folgt anzuordnen:
- Heizdecken mit Seitenlänge  > 7,5 m / ab 50 m²
- Kühldecken: Seitenlänge > 15 m / 100 m²

Eine Dehnungsfuge ist eine unverspachtelten
Fuge im Modulstoß und ca. 3,5mm breit.

Bewegungsfugen des Rohbaus sind in die
Deckenkonstruktion zu übernehmen.

Hinweise für den Maler

- vor dem Aufbringen eines Anstrichs oder einer
Beschichtung muss die gespachtelte Fläche staubfrei
sein
- Flächen sind ganzflächig zu grundieren. Hierzu schrei
ben
die  ATV-Malerarbeiten DIN 18 363 und die Gipsplatten
-
industrie zwingend vor, dass die Gipsplattenflächen v
or der
Farbbeschichtung mit einer auf das Gipsplattensystem
abgestimmten Grundierung (z.B. Knauf Tiefengrund)
nach Werksvorschrift zu versehen sind
- kein Grundieren mit verdünnter Dispersion
- kein Grundierungsauftrag im Spritzverfahren (zu hoher
Feuchteeintrag in die Gipsplatten)
- eventuell anders lautende Herstellerrichtlinien gelte
n nicht
für die ClimaDomo Heiz- und Kühlmodule
- Trocknungszeitvorgaben der Grundierungshersteller
sind zwingend einzuhalten
- falls Flächen Streiflicht ausgesetzt sind, empfiehlt
die
ClimaDomo Heiz- und Kühlsysteme GmbH den Einsatz
von Latex- oder filmbildend verlaufenden Farben.
Menge: 0,000 Stck

### Gewerk 02 ClimaDomo fugenlose Gipsdecken

#### Titel 02.01 Moduldecken/ Deckensegel ungelochte Module

##### Untertitel 02.01.01 Planungshilfen und Technische Daten

**02.01.01.1 Planungshilfe: Die Raumgröße ist bekannt**
Es liegen nur Größenangaben zu den Räumen vor
angenommene Deckenfläche 100 m²

Deckenfläche = Unterkonstruktionsfläche  = 100 m²

Annahme zur Beplankung:
80% der Deckenfläche = Modulfläche
= 80 m²

Beplankung mit Modulgröße U11
37% der o.g. Modulfläche  = 29,95 m²

Kleinere Modulgrößen werden als Zulage zu der
Pos. Beplankung mit Modulgröße U11 prozentual
geschätzt.
Die nachfolgend angegebenen Prozentsätze beruhen auf
unverbindlichen Erfahrungswerten und können je nach
Raumgröße und Lage und Anzahl der Einbauteile schwanken
.
Bezugsfläche = Modulfläche = 80 m²
Die Flächenangaben werden auf ganze Module gerundet.

Zulage Modul U12 ca.  2%  =  2,3 m²
Zulage Modul U21 ca.50%  = 38,7 m²
Zulage Modul U22 ca.  2%  =  1,8 m²
Zulage Modul U31 ca.  8%  =  6,9 m²
Zulage Modul U32 ca.  1%  =  0,7 m²

INAKTIVE FLÄCHEN
Differenz zwischen Decken- und Modulfläche
100 m² - 80 m² = inaktive Fläche  = 20 m²

THERMOBOARD Plus
Wenn die Leistung der Spezialgipsplatte
nicht ausreicht, werden anstatt der Spezialgipsplatten
Thermoboard plus Platten verbaut. Die erhöhten Kosten
hierfür werden
pauschal in dieser Position aufgeführt

DECKENSEGEL
eben oder mit Aufkantung
Die Kanten von Deckensegeln können durch Einsatz dieser
Positionen scharfkantig, kartonummantelt in
hochwertiger Qualität gestaltet werden.
Massenermittlung:
Umfang Deckensegel = Positionsmenge
Menge: 0,000 Stck

**02.01.01.2 Planungshilfe: Die Heiz- /Kühlleistung ist bekannt**
Planungshilfe: die Kühlleistung ist bekannt

b. Es liegen Größen- und Leistungsangaben vor
Annahmen Raum:
Deckenfläche  100 m²
Kühlleistung  5.500 W (55 W/m²)
Heizleistung  5.000 W (50 W/m²)

Die Angaben zur Heiz- und Kühlleistung bezogen auf die
Modulfläche entnehmen Sie bitte unseren Technischen
Informationen

Annahmen Temperatur
Kühlfall Temperaturdifferenz zw. Raum- und mittlerer
Wassertemperatur  10 K
angenommene Raumtemperatur 26°C
Heizfall Temperaturdifferenz zw. Raum- und mittlerer
Wassertemperatur  15 K
angenommene Raumtemperatur 20°C

Auswahl der Trägerplatte, Bestimmung der Modul- und
inaktiven Fläche

angenommene Kühlleistung Raum:  5.500 W
Kühlleistung Modul, Spezialgips:  73 W/m²
Modulfläche = 5.500 W / 73 W/m² = 75 m²

angenommene Heizleistung Raum:  5.000 W
Heizleistung Modul, Spezialgips:  78,1 W/m²
Modulfläche = 5.000 W / 78,1 W/m² = 64 m²

Gewählte Trägerplatte:  Spezialgips
Modulfläche  = 75 m²
Inaktive Fläche = 100 m² - 75 m²  = 25 m²

Zur unverbindlichen Bestimmung der Zulagepositionen
"kleinere Modulgrößen" (Pos. 021 - 025) wird nach
Ermittlung aller aktiven Flächen, wie im Punkt a
beschrieben verfahren.

Die genaue Massenermittlung der Zulagepositionen
erfolgt mit Erstellung der Montageplanung.
Die Vorgehensweise zur Rohrverlegung entnehmen
Sie bitte dem Titel 1.10 ClimaDomo Rohrverlegung

Gern erstellt die ClimaDomo die Ausschreibungsunterlagen für Sie.
Menge: 0,000 Stck

**02.01.01.3 Technische Daten Moduldecke mit ungelochten Modulen**
Technische Informationen
Moduldecken / -Segel  ungelocht

Die ClimaDomo Modul-Decken bestehen aus
Knauf Gipsplatten, in die Clina Kapillarrohrmatten
integriert sind.

Vorteile der Systeme

- hohe Heiz- und Kühlleistungen geprüft nach
DIN EN 1420:2004-04
- die Baustoffklasse schwer entflammbar geprüft nach
DIN EN 13501-1 mit 40 mm Dämmstoffauflage
Rohdichte 17kg/m³
- eine hohe Stabilität, Durchbiegungsklasse 1 geprüft n
ach
DIN EN 13964:2007-02 in einer Umgebung, die der
Beanspruchungsklasse A entspricht
- keine Beeinflussung der Schallabsorption durch
Wärmeleitbleche oder ähnliches

Technische Daten

Gewicht (gefüllt, inkl. Unterkonstruktion): 13,5 kg/m²
Aufbauhöhe (ohne Unterkonstruktion):  12,5 mm*; 10 mm*

TRÄGERPLATTEN
- Knauf Spezialgipsplatte d=12,5 mm*
Kantenausführung FF-Kante
- Knauf Thermoboard plus d= 10 mm*
Kantenausführung 4 sk vierseitig scharfkantig

Heiz- und Kühlleistungen, nach DIN EN 14240
bezogen auf die aktive Fläche

Kühlleistung Spezialgipsplatte*
Temperaturdifferenz 8 K 61,7 W/m²
Temperaturdifferenz 10 K 78,1 W/m²

Kühlleistung Thermoboard plus*
Temperaturdifferenz  8 K 67,9 W/m²
Temperaturdifferenz 10 K 86,6 W/m²

Heizleistung  Spezialgipsplatte*
Temperaturdifferenz  15 K 83,5 W/m²

Heizleistung Thermoboard plus*
Temperaturdifferenz 15 K 90,1 W/m²

Ausführung gemäß ClimaDomo Detail D 01
Unterkonstruktion Module, Montage

* Nichtzutreffendes streichen
Menge: 0,000 Stck

##### Untertitel 02.01.02 Unterkonstruktion

**02.01.02.1 Unterkonstruktion**
Unterkonstruktion ungelochte Moduldecken / Deckensegel
CD-Grund- und Tragprofil drucksteif abhängen

- Ausführung aus verzinkten Stahlblechprofilen
DIN 1818 2-1
- abhängen mit Noniusabhängern
- Befestigung an der Rohdecke mit bauaufsichtlich
zugelassenen Befestigungsmitteln.

Einbauhöhe:  ..... m
Abhänghöhe:  ..... cm
Deckenausführung ohne Brandschutzanforderungen
Befestigungsuntergrund:
Stahlbeton* /
Holzbalken, Achsmaß .... cm* /
Stahlträger, Profile ......, Achsmaß .... cm*

Anschluss an aufgehende Bauteile lt. Detail D 01
Stöße, Fugen, Anschlüsse

* Nichtzutreffendes streichen
Menge: 0,000 m²

##### Untertitel 02.01.03 Beplankung Modulfläche

**02.01.03.1 Beplankung mit ungelochten Modulen U11**
Beplankung Unterkonstruktion mit
ungelochten Modulen Größe U11 (2.000 x 1.152 mm)

Moduldicke: 12,5 mm

Stirnseite Module / Platten parallel zu den
Tragprofilen verlegen
Befestigung mit Schnellbauschrauben TN 3,5 x 25

- Anschluss der Module an die vorgefertigte Rohrleitung

durch Einstecken der flexiblen Schläuche in die
Steckkupplung der vorgefertigten Rohrleitung und
der Module.
- Verbindung der Module durch Einstecken der flexiblen
Schläuche in die Steckkupplungen der Module.
- Durch Zugprobe ist der feste Sitz der Anschlussschläuche in den Steck-Kupplungen zu überprüfen.

Vor Beginn der Spachtelarbeiten ist das System auf
Dichtheit durch Druckprobe (siehe ClimaDomo Richtlinie
Druckprobe) zu überprüfen.

Verspachtelung gemäß Merkblatt Nr. 2 (IGG, April 2003)
Qualitätsstufe Q 2 (Standardverspachtelung)
Menge: 0,000 m²

**02.01.03.2 Beplankung mit ungelochten Modulen U12**
Zulage zur Pos. Beplankung mit
ungelochten Modulen Größe U11:

Beplankung mit ungelochten Modulen
Größe U12 (2.000 x 576 mm)
Menge: 0,000 m²

**02.01.03.3 Beplankung mit ungelochten Modulen U21**
Zulage zur Pos. Beplankung mit ungelochten
Modulen Größe U11:

Beplankung mit ungelochten Modulen
Größe U21 (1.600 x 1.152 mm)
Menge: 0,000 m²

**02.01.03.4 Beplankung mit ungelochten Modulen U22**
Zulage zur Pos. Beplankung mit ungelochten
Modulen Größe U11:

Beplankung mit ungelochten Modulen
Größe U22 (1.600 x 576 mm)
Menge: 0,000 m²

**02.01.03.5 Beplankung mit ungelochten Modulen U31**
Zulage zur Pos. Beplankung mit ungelochten
Modulen Größe U11:

Beplankung mit ungelochten Modulen
Größe U31 (1.200 x 1.152 mm)
Menge: 0,000 m²

**02.01.03.6 Beplankung mit ungelochten Modulen U32**
Zulage zur Pos. Beplankung mit ungelochten
Modulen Größe U11:

Beplankung mit ungelochten Modulen
Größe U32 (1.200 x 576 mm)
Menge: 0,000 m²

##### Untertitel 02.01.04 Beplankung inaktive Fläche

**02.01.04.1 Inaktive ungelochte Fläche**
Gips- / Passplatten an Unterkonstruktion befestigen.
Plattendicke 12,5mm

Verspachtelung gemäß Merkblatt Nr. 2 (IGG April 2003)

Qualitätsstufe Q 2 Standardverspachtelung
Menge: 0,000 m²

**02.01.04.2 Zulage Kleinflächen zu den inaktive Flächen**
Zulage Kleinflächen zu den inaktive
Flächen,

für Einzelflächen <= 5 m²
Menge: 0,000 m²

##### Untertitel 02.01.05 Eventualpositionen

**02.01.05.1 Zulage Kantenausführung eben für ungelochte Deckensegel**
Zulage Kantenausführung eben
für ungelochte Deckensegel

Kantenausführung kartonummantelt,
hergestellt durch 1 St V- Fräsung verleimt
a= 12,5mm* / 10 mm*

Ausführung gemäß ClimaDomo Detail D 01
Deckensegel

* Nichtzutreffendes streichen
Menge: 0,000 m

**02.01.05.2 Zulage Kantenausführung mit Aufkantung für ungelochte Deckensegel**
Zulage Kantenausführung mit Aufkantung
für ungelochte Deckensegel

L-Winkel verleimt aus Knauf Platten
mit 2 St V- Fräsung (kartonummantelter Sichtkante)
Schenkelmaß a= .... mm, b= ..... mm,
c= 12,5 mm* / 10 mm* Winkel (a,b)= 90°

Ausführung gemäß ClimaDomo Detail D 01
Deckensegel

* Nichtzutreffendes streichen
Menge: 0,000 m

**02.01.05.3 Dämmung der Deckenfläche mit Mineralwolle**
Dämmung der Deckenfläche mit Mineralwolle
DIN EN 13162

Dicke: 40 mm
WLG: 040

längenbezogener Strömungswiderstand nach
DIN EN 29053: r >= 5kPa*s/m²
Menge: 0,000 m²

**02.01.05.4 Zulage Verspachtelung bei erhöhten Anforderungen**
Zulage Verspachtelung bei erhöhten Anforderungen,

nach Qualitättsstufe Q 3 gem. Merkblatt Nr. 2
(IGG, April 2003)
Menge: 0,000 m²

**02.01.05.5 Imprägnieren der Module im Feuchtraumbereich mit Knauf Tiefengrund**
Menge: 0,000 m²

**02.01.05.6 Zulage Thermoboard plus ungelocht zu den Modul- und inaktiven Flächen**
Zulage Thermoboard plus ungelocht zu den
Modul- und inaktiven Flächen

Plattendicke: 10 mm

zur Steigerung der Heiz- und Kühlleistung

siehe auch ClimaDomo Detail D01
- Heiz- und Kühlleistung
- Deckensegel
Menge: 0,000 m²

**02.01.05.7 Knauf flexibles Eckenprofil**
Knauf flexibles Eckenprofil im Übergangsbereich von
horizontalen Flächen in schräge Flächen
zur Aussteifung der Module/inaktiven Platten

liefern und montieren

Ausführung gemäß ClimaDomo Detail D 01 Dachschräge
Menge: 0,000 m

#### Titel 02.02 Moduldecken / Deckensegel gelochte Module

##### Untertitel 02.02.01 Planungshilfen und Technische Daten

**02.02.01.1 Planungshilfe: Die Raumgröße ist bekannt**
Planungshilfe: die Raumgröße ist bekannt

Es liegen nur Größenangaben zu den Räumen vor
angenommene Deckenfläche 100 m²

UNTERKONSTRUKTION
Deckenfläche = Unterkonstruktionsfläche = 100 m²

BEPLANKUNG AKTIVE FLÄCHE
Annahme zur Beplankung:
80% der Deckenfläche = Modulfläche  = 80 m²

Beplankung mit Modulgröße G11
= Modulfläche  = 80 m²

Kleinere Modulgrößen werden als Zulage zu der
Beplankung mit Modulgröße G11 prozentual geschätzt.

Die nachfolgend angegebenen Prozentsätze beruhen auf
unverbindlichen Erfahrungswerten und können je nach
Raumgröße und Lage der Einbauteile schwanken.
Bezugsfläche = Modulfläche = 80 m²
Die Flächenangaben werden auf ganze Module gerundet.

Zulage Modul G12 ca.  2%  =  2,2 m²
Zulage Modul G21 ca.50%  = 39,2 m²
Zulage Modul G22 ca.  2%  =  1,9 m²
Zulage Modul G31 ca.  8%  =  6,0 m²
Zulage Modul G32 ca.  1%  =  0,75 m²

Beplankung Unterkonstruktion mit ungelochten Modulen
in Größe der gelochten Module
Diese Positionen kommen zur Anwendung, wenn nur
Teilflächen im Raum mit einem Lochbild versehen werden
sollen.
Ein Deckenplan ist unbedingt erforderlich.

BEPLANKUNG INAKTIVE FLÄCHE
Inaktive Flächen gelocht
Differenz zwischen Decken- und Modulfläche
100 m² - 80 m² = inaktive Fläche  = 20 m²

Inaktive ungelochte Fläche
Diese Position kommt zum Einsatz, wenn auch ungelochte
Module bei den aktiven Flächen verwendet

THERMOBOARD Plus
Zulage Thermoboard plus
kommt zum Einsatz, wenn die Leistung der
Spezialgipsplatte nicht ausreicht.

RÄNDER
Werkseitig hergestellte ungelochte Ränder
Kommt zur Anwendung, wenn der Übergang von dem
gelochten zum ungelochten Bereich nicht mit einer
Modulkante übereinstimmt.

DECKENSEGEL
gelochtes Deckensegel mit ungelochtem Rand eben
gelochtes Deckensegel mit ungelochtem Rand + Aufkantung
Die Kanten von Deckensegeln können durch Einsatz
dieser Positionen scharfkantig, kartonummantelt in
hochwertigerer Qualität gestaltet werden.
Massenermittlung:
Umfang Deckensegel = Positionsmenge
Menge: 0,000 Stck

**02.02.01.2 Planungshilfe: Die Heiz- / Kühlleistung ist bekannt**
Planungshilfe: die Heiz- / Kühlleistung ist bekannt

Es liegen Größen- und Leistungsangaben vor
Annahmen Raum:
Deckenfläche  100 m²
Kühlleistung  5.500 W (55 W/m²)
Heizleistung  5.000 W (50 W/m²)

Die Angaben zur Heiz- und Kühlleistung bezogen auf die
Modulfläche entnehmen Sie bitte unseren Technischen
Informationen.

Annahmen Temperatur
Kühlfall Temperaturdifferenz zw. Raum- und mittlerer
Wassertemperatur  10 K
angenommene Raumtemperatur 26°C
Heizfall Temperaturdifferenz zw. Raum- und mittlerer
Wassertemperatur  15 K
angenommene Raumtemperatur 20°C

Auswahl der Trägerplatte, Bestimmung der Modul- und
inaktiven Fläche

angenommene Kühlleistung Raum:  5.500 W
Kühlleistung Modul, Spezialgips: 72,9 W/m²
Modulfläche = 5.500 W / 72,9 W/m² = 75 m²

angenommene Heizleistung Raum:  5.000 W
Kühlleistung Modul, Spezialgips: 78,5 W/m²
Modulfläche = 5.000 W / 78,5 W/m² = 64 m²

Gewählte Trägerplatte: Spezialgips
Modulfläche  = 75 m²
Inaktive Fläche = 100 m² - 75 m² = 25 m²

Zur unverbindlichen Bestimmung der Zulagepositionen
"kleinere Modulgrößen" (Pos. 021 - 025) wird nach
Ermittlung aller aktiven Flächen, wie im Punkt a
beschrieben verfahren.

Die genaue Massenermittlung der Zulagepositionen
erfolgt mit Erstellung der Montageplanung.
Die Vorgehensweise zur Rohrverlegung entnehmen
Sie bitte dem Titel 1.10 ClimaDomo Rohrverlegung

Gern erstellt die ClimaDomo die Ausschreibungsunterlagen für Sie.
Menge: 0,000 Stck

**02.02.01.3 Technische Daten Moduldecken mit gelochte Module**
Hinweistext zum Titel ClimaDomo
Moduldecken / -Segel  gelocht

Technische Daten

Gewicht (gefüllt, inkl. Unterkonstruktion): 13,5 kg/m²
Aufbauhöhe (ohne Unterkonstruktion):  12,5 mm*; 10 mm*

TRÄGERPLATTEN mit Luftreinigungseffekt
- Knauf Cleaneo-Akustik-Spezialgipsplatte d= 12,5 mm*
Kantenausführung FF-Kante
- Knauf Cleaneo-Akustik-Platte Thermoboard plus
d= 10 mm*
Kantenausführung 4 sk vierseitig scharfkantig

RÜCKSEITE
kaschiert mit schallabsorbierendem Knauf-
Standardvlies, Fabe: schwarz*, grau* oder weiß*

LOCHUNG
- gerade Rundlochung R:  6/18R*; 8/18R*; 12/25R*
- gerade Quadratlochung Q: 8/18Q*; 12/25Q*

weitere Lochungen: siehe ClimaDomo Detailblatt D01

Der bewertete Schallabsorptionsgrad ist abhängig von de
r
Lochung und entspricht den Angaben der Gipsindustrie.

Heiz- und Kühlleistungen, nach DIN EN 14240
bezogen auf die aktive Fläche

Kühlleistung Spezialgipsplatte*
Temperaturdifferenz 8 K 61,5 W/m²
Temperaturdifferenz 10 K 78,1 W/m²

Kühlleistung Thermoboard plus*
Temperaturdifferenz  8 K 67,7 W/m²
Temperaturdifferenz 10 K 86,0 W/m²

Heizleistung Spezialgipsplatte*
Temperaturdifferenz  15 K 84,1 W/m²

Heizleistung Thermoboard plus*
Temperaturdifferenz  15 K 89,3 W/m²

Ausführung gemäß ClimaDomo Detail D 01
Unterkonstruktion, Montage

* Nichtzutreffendes streichen
Menge: 0,000 Stck

##### Untertitel 02.02.02 Unterkonstruktion

**02.02.02.1 Unterkonstruktion**
Unterkonstruktion gelochte Moduldecken /
Deckensegel CD-Grund- und Tragprofil
drucksteif abhängen

- Ausführung aus verzinkten Stahlblechprofilen
DIN 18182-1
- abhängen mit Noniusabhängern
- Befestigung an der Rohdecke mit bauaufsichtlich
zugelassenen Befestigungsmitteln
- empfohlene Ausführung der CD-Profile als glatte
Profile

Einbauhöhe:  ..... m
Abhänghöhe:  ..... cm
Deckenausführung ohne Brandschutzanforderungen
Befestigungsuntergrund:
Stahlbeton* /
Holzbalken, Achsmaß .... cm* /
Stahlträger, Profile ......, Achsmaß .... cm*

Anschluss an aufgehende Bauteile lt. Detail D 01
Stöße, Fugen, Anschlüsse

* Nichtzutreffendes streichen
Menge: 0,000 m²

##### Untertitel 02.02.03 Beplankung Modulfläche

**02.02.03.1 Beplankung mit gelochten Modulen G11**
Beplankung Unterkonstruktion
mit gelochten Modulen Größe G11 (1.944 x 1.152 mm)

Moduldicke: 12,5 mm

Stirnseite Module / Platten parallel zu den
Tragprofilen verlegen

Befestigung mit Schnellbauschrauben SN 3,5 x 30
Lochung und Akustikflies, wie im Titel beschrieben.

- Anschluss der Module an die vorgefertigte Rohrleitung
durch Einstecken der flexiblen Schläuche in die
Steckkupplung der vorgefertigten Rohrleitung und
der Module.
- Verbindung der Module durch Einstecken der flexiblen
Schläuche in die Steckkupplungen der Module.
- Durch Zugprobe ist der feste Sitz der Anschlussschläuche in den Steck-Kupplungen zu überprüfen.

Vor Beginn der Spachtelarbeiten ist das System auf
Dichtheit durch Druckprobe (siehe ClimaDomo Richtlinie
Druckprobe) zu überprüfen.

Ausführung der Fugen verspachtelt
Schraubenköpfe ebenfalls verspachteln
Menge: 0,000 m²

**02.02.03.2 Beplankung mit gelochten Modulen G12**
Zulage zur Pos. Beplankung mit gelochten
Modulen Größe G11:

Beplankung mit gelochten Modulen
Größe G12 (1.944 x 576 mm)
Menge: 0,000 m²

**02.02.03.3 Beplankung mit gelochten Modulen G21**
Zulage zur Pos. Beplankung mit gelochten
Modulen Größe G11:

Beplankung mit gelochten Modulen
Größe G21 (1.620 x 1.152 mm)
Menge: 0,000 m²

**02.02.03.4 Beplankung mit gelochten Modulen G22**
Zulage zur Pos. Beplankung mit gelochten Modulen
Größe G11:

Beplankung mit gelochten Modulen
Größe G22 (1.620 x 576 mm)
Menge: 0,000 m²

**02.02.03.5 Beplankung mit gelochten Modulen G31**
Zulage zur Pos. Beplankung mit gelochten
Modulen Größe G11:

Beplankung mit gelochten Modulen
Größe G31 (1.296 x 1.152 mm)
Menge: 0,000 m²

**02.02.03.6 Beplankung mit gelochten Modulen G32**
Zulage zur Pos. Beplankung mit gelochten
Modulen Größe G11:

Beplankung mit gelochten
Modulen Größe G32 (1.296 x 576 mm)
Menge: 0,000 m²

**02.02.03.7 Beplankung mit ungelochten Modulen UG11**
Beplankung Unterkonstruktion mit
ungelochten Modulen in der Größe
der gelochten Module Größe UG11 (1.944 x 1.152 mm)

Moduldicke: 12,5 mm

Stirnseite Module / Platten parallel zu den
Tragprofilen verlegen
Befestigung mit Schnellbauschrauben TN 3,5 x 25

Verspachtelung gemäß Merkblatt Nr. 2 (IGG, April 2003)
Qualitätsstufe Q 2 (Standardverspachtelung)

Fehlende Beschreibung siehe Pos.
Beplankung  mit gelochten Modulen G11
Menge: 0,000 m²

**02.02.03.8 Beplankung mit ungelochten Modulen UG12**
Zulage zur Pos. Beplankung mit ungelochten
Modulen in der Größe der gel. Module UG11;

Beplankung mit ungelochten Modulen
Größe: UG12 (1.944 x 576 mm)
Menge: 0,000 m²

**02.02.03.9 Beplankung mit ungelochten Modulen UG21**
Zulage zur Pos. Beplankung mit ungelochten
Modulen in der Größe der gel. Module UG11;

Beplankung mit ungelochten
Modulen UG21 (1.620 x 1.152 mm)
Menge: 0,000 m²

**02.02.03.10 Beplankung mit ungelochten Modulen UG22**
Zulage zur Pos. Beplankung mit ungelochten
Modulen in der Größe der gel. Module UG11;

Beplankung mit ungelochten
Modulen UG22 (1.620 x 576 mm)
Menge: 0,000 m²

**02.02.03.11 Beplankung mit ungelochten Modulen UG31**
Zulage zur Pos. Beplankung mit ungelochten
Modulen in der Größe der gel. Module UG11;

Beplankung mit ungelochten
Modulen UG31 (1.296 x 1.152 mm)
Menge: 0,000 m²

**02.02.03.12 Beplankung mit ungelochten ModulenUG32**
Zulage zur Pos. Beplankung mit ungelochten
Modulen in der Größe der gel. Module UG11;

Beplankung mit ungelochten
Modulen UG32 (1.296 x 576 mm)
Menge: 0,000 m²

##### Untertitel 02.02.04 Beplankung inaktive Fläche

**02.02.04.1 Inaktive gelochte Fläche**
Inaktive gelochte Fläche

Knauf Cleaneo-Akustik-Platten/Passplatten an
Unterkonstruktion befestigen und verspachteln.

Plattendicke: 12,5 mm

Lochbild gleich dem Lochbild der Module
Menge: 0,000 m²

**02.02.04.2 Inaktive ungelochte Fläche**
Inaktive ungelochte Fläche

Gips- / Passplatten an Unterkonstruktion befestigen.

Plattendicke 12,5mm

Verspachtelung gemäß Merkblatt Nr. 2 (IGG April 2003)

Qualitätsstufe Q 2 Standardverspachtelung
Menge: 0,000 m²

**02.02.04.3 Zulage Kleinflächen zu den inaktiven Flächen**
Zulage Kleinflächen zu den inaktive
Flächen,

für Einzelflächen <= 5 m²
Menge: 0,000 m²

##### Untertitel 02.02.05 Eventualpositionen

**02.02.05.1 Löcher der Cleaneo-Akustik-Platten verspachteln**
Löcher der Cleaneo-Akustik-Platten verspachteln
um einen gleichmäßigen ungelochten Rand zu erhalten

Streifenbreite: .... mm
Menge: 0,000 m

**02.02.05.2 Zulage Thermoboard plus gelocht zu den Modul- und inaktiven Flächen**
Zulage  Thermoboard plus gelocht
zu den Modul- und inaktiven Flächen
zur Steigerung der Heiz- und Kühlleistung

Plattendicke: 10 mm

siehe auch ClimaDomo Detail D01
Menge: 0,000 m²

**02.02.05.3 Zulage Thermoboard plus ungelocht zu den Modul- und inaktiven Flächen**
Zulage Thermoboard plus ungelocht
zu den Modul- und inaktiven Flächen
zur Steigerung der Heiz- und Kühlleistung

Plattendicke: 10mm

siehe auch ClimaDomo Detail D01
Menge: 0,000 m²

**02.02.05.4 Zulage zu den gelochten Modulen / werkseitige Herstellung ungelochter Ränder**
Zulage zu den gelochten Modulen / Platten
werkseitige Herstellung ungelochter Ränder

Abrechnungsgrundlage je Modul / Platte mit ungelochtem
Rand
Menge: 0,000 m²

**02.02.05.5 Zulage Kantenausführung eben für gelochte Deckensegel mit ungelochtem Rand**
Zulage Kantenausführung eben für
gelochte Deckensegel mit ungelochtem Rand

Kantenausführung kartonummantelt mit
ungelochtem Rand,
hergestellt durch 1 St V- Fräsung verleimter

a= 12,5mm* / 10 mm*

Ausführung gemäß ClimaDomo Detail D 01
Deckensegel

* Nichtzutreffendes streichen
Menge: 0,000 m

**02.02.05.6 Zulage Kantenausführung mit Aufkantung für gelochte Deckensegel**
Zulage Kantenausführung mit Aufkantung
für gelochte Deckensegel

L-Winkel verleimt aus ungelochten Knauf Platten
mit 2 St V- Fräsung (kartonummantelter Sichtkante)

Schenkelmaß
a= .... mm,
b= ..... mm,
c= 12,5 mm* / 10 mm* Winkel (a,b)= 90°

Ausführung gemäß ClimaDomo Detail D 01
Deckensegel

* Nichtzutreffendes streichen
Menge: 0,000 m

**02.02.05.7 Dämmung der Deckenfläche mit Mineralwolle**
Dämmung der Deckenfläche mit Mineralwolle
DIN EN 13162

Dicke: 40 mm

WLG: 040

längenbezogener Strömungswiderstand nach
DIN EN 29053: r >= 5kPa*s/m²
Menge: 0,000 m²

#### Titel 02.03 Moduldecken / Deckensegel Akustikputz

##### Untertitel 02.03.01 Planungshilfen und Technische Daten

**02.03.01.1 Planungshilfe: Die Raumgröße ist bekannt**
Planungshilfe: Die Raumgröße ist bekannt

a. Es liegen nur Größenangaben zu den Räumen vor
angenommene Deckenfläche 100 m²

UNTERKONSTRUKTION
Deckenfläche = Unterkonstruktionsfläche  = 100 m²

Annahme zur Beplankung:
80% der Deckenfläche = Modulfläche = 80 m²

BEPLANKUNG AKTIVE FLÄCHE
Beplankung mit Modulgröße PF11 luftdicht
Beplankung mit Modulgröße P11 ohne Kaschierung
= Modulfläche  = 80 m²

Kleinere Modulgrößen werden als Zulage zu der
Pos. 1.01.03.020 / 030 prozentual geschätzt.
Die nachfolgend angegebenen Prozentsätze beruhen auf
unverbindlichen Erfahrungswerten und können je nach
Raumgröße und Lage der Einbauteile schwanken.
Bezugsfläche = Modulfläche = 80 m²
Die Flächenangaben werden auf ganze Module gerundet.

Zulage Modul PF12 ca.  2%  =  2,3 m²
Zulage Modul PF21 ca.50%  = 41,0 m²
Zulage Modul PF22 ca.  2%  =  1,95 m²
Zulage Modul PF31 ca.  8%  =  6,2 m²
Zulage Modul PF32 ca.  1%  =  0,8 m²

BEPLANKUNG INAKTIVE FLÄCHE
inaktive Flächen gelocht luftdicht
inaktive Flächen gelocht ohne Kaschierung
Differenz zwischen Decken- und Modulfläche
100 m² - 80 m² = inaktive Fläche  = 20 m²

THERMOBOARD plus
kommt zum Einsatz, wenn die Leistung der
Spezialgipsplatte nicht ausreicht.

DECKENSEGEL
gelochtes Deckensegel mit ungelochtem Rand eben
gelochtes Deckensegel mit ungelochtem Rand + Aufkantung
Die Kanten von Deckensegeln können durch Einsatz dieser
Positionen scharfkantig, kartonummantelt in hochwertig
er Qualität gestaltet werden.
Massenermittlung:
Umfang Deckensegel = Positionsmenge

DÄMMUNG
eingeschweißte Mineralwolle
Diese Position kommt bei luftdichten Decken zum
Einsatz.

Mineralwollauflage
Diese Position kommt bei Decken ohne rückseitige
Kaschierung zum Einsatz.
Menge: 0,000 Stck

**02.03.01.2 Planungshilfe: Die Heiz- / Kühleistung ist bekannt**
Planungshilfe: Die Heiz- / Kühleistung ist bekannt

Es liegen Größen- und Leistungsangaben vor
Annahmen Raum:
Deckenfläche  100 m²
Kühlleistung  5.500 W (55 W/m²)
Heizleistung  5.000 W (50 W/m²)

Die Angaben zur Heiz- und Kühlleistung bezogen auf die
Modulfläche entnehmen Sie bitte unseren Technischen
Informationen.

Annahmen Temperatur
Kühlfall Temperaturdifferenz zw. Raum- und mittlerer
Wassertemperatur  10 K
angenommene Raumtemperatur 26°C
Heizfall Temperaturdifferenz zw. Raum- und mittlerer
Wassertemperatur  15 K
angenommene Raumtemperatur 20°C

Auswahl der Trägerplatte, Bestimmung der Modul- und
inaktiven Fläche

angenommene Kühlleistung Raum:  5.500 W
Kühlleistung Modul, Spezialgips:  72,9 W/m²
Modulfläche = 5.500 W / 72,9 W/m² = 75 m²

angenommene Heizleistung Raum:  5.000 W
Kühlleistung Modul Spezialgips:  78,5 W/m²
Modulfläche = 5.000 W / 78,5 W/m² = 64 m²

Gewählte Trägerplatte: Spezialgips
Modulfläche  = 75 m²
Inaktive Fläche = 100 m² - 75 m²  = 25 m²

Zur unverbindlichen Bestimmung der Zulagepositionen
"kleinere Modulgrößen"  wird nach
Ermittlung aller aktiven Flächen, wie unter
Planungshilfe
"Raumgrößen sind bekannt"
beschrieben verfahren.

Die genaue Massenermittlung der Zulagepositionen
erfolgt mit Erstellung der Montageplanung.
Die Vorgehensweise zur Rohrverlegung entnehmen
Sie bitte dem Titel ClimaDomo Rohrverlegung

Gern erstellt die ClimaDomo die Ausschreibungsunterlagen für Sie.
Menge: 0,000 Stck

**02.03.01.3 Technische Daten Moduldecken Akustikputz**
Hinweistext zum Titel ClimaDomo
Moduldecken / -Segel  Akustik + Putz

Technische Daten

Gewicht (gefüllt, inkl. Unterkonstruktion): 14 kg/m²
Aufbauhöhe (ohne Unterkonstruktion):  12,5 mm*; 10 mm*

TRÄGERPLATTEN mit Luftreinigungseffekt
- Knauf Cleaneo-Akustik-Platte f. Akustik-Putz d= 12,5
mm*
Kantenausführung 4 sk vierseitig scharfkantig
Oberfläche Sichtseite VE-Karton (vergilbungsechter Ka
rton)

- Knauf Cleaneo-Akustik-Platte Thermoboard plus
d= 10 mm*
Kantenausführung 4 sk vierseitig scharfkantig
Oberfläche SichtseiteV E-Karton (vergilbungsechter Ka
rton)

RÜCKSEITE
- mit PET-Folie kaschiert (luftdichte Platte)*
- nicht kaschiert*

In Räumen, in denen unterschiedliche Luftdruckverhältnisse zwischen Raum und Deckenhohlraum
herrschen, sind luftdichte mit PET-Folie kaschierte
Platten einzusetzen
.
Ansonsten zeichnen sich durch Luftbewegung die Löcher
der Lochplatten in dem Akustikputz ab.

Falls in den Räumen gleiche Luftdruckverhältnisse
zwischen Raum und Deckenhohlraum herrschen,
können unkaschierteTrägerplatten (nach
Rücksprache mit dem Hersteller des
Akustikputzes) verwendet werden.

LOCHUNG / SCHALLABSORPTION
- Trägerplatte mit PET-Folie:
partielle Lochung 12/12Q
bewerteter Schallabsorptionsgrad: 0,55 - 0,70
Abhängig von der Art des Akustikputzes

- Trägerplatte ohne Kaschierung:
gerade Rundlochung 8/18R
bewerteter Schallabsorptionsgrad: 0,70

Heiz- und Kühlleistungen, nach DIN EN 14240
bezogen auf die aktive Fläche

Kühlleistung Spezialgipsplatte*
Temperaturdifferenz 8 K  61,5 W/m²
Temperaturdifferenz 10 K 78,1 W/m²

Kühlleistung Thermoboard plus*
Temperaturdifferenz  8 K  67,7 W/m²
Temperaturdifferenz 10 K  86,0 W/m²

Heizleistung Spezialgipsplatte*
Temperaturdifferenz  15 K 84,1 W/m²

Heizleistung Thermoboard plus*
Temperaturdifferenz  15 K 89,3 W/m²

Ausführung gemäß ClimaDomo Detail D 01
Unterkonstruktion Module, Montage

* Nichtzutreffendes streichen
Menge: 0,000 Stck

##### Untertitel 02.03.02 Unterkonstruktion

**02.03.02.1 Unterkonstruktion**
Unterkonstruktion Akustik+Putz
Moduldecken / Deckensegel
CD-Grund- und Tragprofil drucksteif abhängen

- Ausführung aus verzinkten Stahlblechprofilen
DIN 1818 2-1

abhängen mit Noniusabhängern
- Befestigung an der Rohdecke mit bauaufsichtlich
zugelassenen Befestigungsmitteln
- empfohlene Ausführung der CD-Profile,
als glatte Profile

Einbauhöhe:  ..... m
Abhänghöhe:  ..... cm
Deckenausführung ohne Brandschutzanforderungen
Befestigungsuntergrund:
Stahlbeton* /
Holzbalken, Achsmaß .... cm* /
Stahlträger, Profile ......, Achsmaß .... cm*

Anschluss an aufgehende Bauteile lt. Detail D 01
Stöße, Fugen, Anschlüsse

* Nichtzutreffendes streichen
Menge: 0,000 m²

##### Untertitel 02.03.03 Beplankung Modulfläche

**02.03.03.1 Beplankung mit luftdicht kaschierten Modulen**
Beplankung Unterkonstruktion mit luftdicht kaschierten
Modulen, wie im Titel beschrieben
Größe PF11 (1.950 x 1.200 mm) Lochung 12/25Q

Moduldicke: 12,5 mm

Stirnseite Module / Platten parallel zu den
Tragprofilen verlegen

Befestigung mit Schnellbauschrauben SN 3,5 x 30
Lochung und Akustikflies, wie im Titel beschrieben.

- Anschluss der Module an die vorgefertigte Rohrleitung
durch Einstecken der flexiblen Schläuche in die
Steckkupplung der vorgefertigten Rohrleitung und
der Module.
- Verbindung der Module durch Einstecken der flexiblen
Schläuche in die Steckkupplungen der Module.
- Durch Zugprobe ist der feste Sitz der Anschlussschläuche in den Steck-Kupplungen zu überprüfen.

Vor Beginn der Spachtelarbeiten ist das System auf
Dichtheit durch Druckprobe (siehe ClimaDomo Richtlinie
Druckprobe) zu überprüfen.

Ausführung der Fugen verspachtelt
Schraubenköpfe ebenfalls verspachteln
Menge: 0,000 m²

**02.03.03.2 Beplankung mit luftdichten Modulen PF12**
Zulage zur Pos. Beplankung mit
luftdichten Modulen PF11:

Beplankung mit luftdichten  Modulen
Größe PF12 (1.950 x 600 mm)
Menge: 0,000 m²

**02.03.03.3 Beplankung mit luftdichten Modulen PF21**
Zulage zur Pos. Beplankung mit
luftdichten Modulen PF11:

Beplankung mit luftdichten Modulen
Größe PF21 (1.675 x 1.200 mm)
Menge: 0,000 m²

**02.03.03.4 Beplankung mit luftdichten Modulen PF22**
Zulage zur Pos. Beplankung mit
luftdichten Modulen PF11:

Beplankung mit luftdichten Modulen
Größe PF21 (1.675 x 1.200 mm)
Menge: 0,000 m²

**02.03.03.5 Beplankung mit luftdichten Modulen PF31**
Zulage zur Pos. Beplankung mit
luftdichten Modulen PF11:

Beplankung mit luftdichten Modulen
Größe PF31 (1.350 x 1.200 mm)
Menge: 0,000 m²

**02.03.03.6 Beplankung mit luftdichten Modulen PF32**
Zulage zur Pos. Beplankung mit
luftdichten Modulen PF11:

Beplankung mit luftdichten
Modulen Größe PF32 (1.350 x 600 mm)
Menge: 0,000 m²

**02.03.03.7 Beplankung mit Modulen ohne rückseitige Kaschierung P11**
Beplankung Unterkonstruktion mit
Modulen ohne rückseitige Kaschierung,
wie im Titel beschrieben Größe P-11 (1.944 x 1.152 mm)

Moduldicke: 12,5 mm

Stirnseite Module / Platten parallel zu den
Tragprofilen verlegen

Befestigung mit Schnellbauschrauben SN 3,5 x 30
Lochung und Akustikflies, wie im Titel beschrieben.

- Anschluss der Module an die vorgefertigte Rohrleitung
durch Einstecken der flexiblen Schläuche in die
Steckkupplung der vorgefertigten Rohrleitung und
der Module.
- Verbindung der Module durch Einstecken der flexiblen
Schläuche in die Steckkupplungen der Module.
- Durch Zugprobe ist der feste Sitz der Anschlussschläuche in den Steck-Kupplungen zu überprüfen.

Vor Beginn der Spachtelarbeiten ist das System auf
Dichtheit durch Druckprobe (siehe ClimaDomo
Richtlinie Druckprobe) zu überprüfen.

Ausführung der Fugen verspachtelt
Schraubenköpfe ebenfalls verspachteln
Menge: 0,000 m²

**02.03.03.8 Beplankung mit Modulen ohne rückseitige Kaschierung P12**
Zulage zur Pos. Beplankung mit Modulen
ohne rückseitige Kaschierung P- 11:

Beplankung mit Modulen ohne rückseitige
Kaschierung Größe P-12 (1.944 x 576 mm)
Menge: 0,000 m²

**02.03.03.9 Beplankung mit Modulen ohne rückseitige Kaschierung P21**
Zulage zur Pos. Beplankung mit Modulen
ohne rückseitige Kaschierung P- 11:

Beplankung mit Modulen ohne rückseitige
Kaschierung Größe P-21 (1.620 x 1.152 mm)
Menge: 0,000 m²

**02.03.03.10 Beplankung mit Modulen ohne rückseitige Kaschierung P22**
Zulage zur Pos. Beplankung mit Modulen
ohne rückseitige Kaschierung P- 11:

Beplankung mit Modulen ohne rückseitige
Kaschierung Größe P-22 (1.620 x 576 mm)
Menge: 0,000 m²

**02.03.03.11 Beplankung mit Modulen ohne rückseitige Kaschierung P31**
Zulage zur Pos. Beplankung mit Modulen
ohne rückseitige Kaschierung P- 11:

Beplankung mit Modulen ohne rückseitige
Kaschierung Größe P-31 (1.296 x 1.152 mm)
Menge: 0,000 m²

**02.03.03.12 Zulage zur Pos. Beplankung mit Modulen ohne rückseitige Kaschierung P- 11: Beplankung mit Modulen ohne rückseitige Kaschierung Größe P-32 (1.296 x 576 mm)**
Menge: 0,000 m²

##### Untertitel 02.03.04 Beplankung inaktive Fläche

**02.03.04.1 Inaktive gelochte luftdichte Fläche**
Inaktive gelochte luftdichte Fläche

luftdichte Knauf Cleaneo-Akustik-Platten / Passplatten
an Unterkonstruktion befestigen und verspachteln.

Plattendicke: 12,5mm
Menge: 0,000 m²

**02.03.04.2 Inaktive gelochte Flächen ohne Kaschierung der Plattenrückseite**
Inaktive gelochte Flächen ohne Kaschierung
der Plattenrückseite

Knauf Cleaneo-Akustik-Platten / Passplatten
ohne rückseitige Kaschierung an
Unterkonstruktion befestigen und verspachteln.

Plattendicke: 12,5 mm
Menge: 0,000 m²

**02.03.04.3 Zulage Kleinflächen zu inaktive Flächen, für Einzelflächen**
Zulage Kleinflächen zu inaktive Flächen,
für Einzelflächen <= 5 m²
Menge: 0,000 m²

##### Untertitel 02.03.05 Eventualpositionen

**02.03.05.1 Zulage Thermoboard plus gelocht**
Zulage Thermoboard plus gelocht
zu den Modul- und inaktiven Flächen

Plattendicke: 10 mm

zur Steigerung der Heiz- und Kühlleistung

siehe auch ClimaDomo Detail D01
- Heiz- und Kühlleistung
- Deckensegel
Menge: 0,000 m²

**02.03.05.2 Zulage Kantenausführung eben für Deckensegel**
Kantenausführung kartonummantelt,
hergestellt durch 1 St V- Fräsung verleimt
a= 12,5mm* / 10 mm*

Ausführung gemäß ClimaDomo Detail D 01
Deckensegel

* Nichtzutreffendes streichen
Menge: 0,000 m

**02.03.05.3 Zulage Kantenausführung mit Aufkantung für Deckensegel**
Zulage Kantenausführung mit Aufkantung für
Deckensegel mit Akustikputz beschichtet

L-Winkel verleimt aus ungelochten Knauf Platten
mit 2 St V- Fräsung (kartonummantelter Sichtkante)
Schenkelmaß a= .... mm, b= ..... mm,
c= 12,5 mm* / 10 mm* Winkel (a,b)= 90°

Ausführung gemäß ClimaDomo Detail D 01
Deckensegel

* Nichtzutreffendes streichen
Menge: 0,000 m

**02.03.05.4 Dämmung Deckenfl. mit eingeschweißter Mineralwolle**
Dämmung Deckenfl. mit eingeschweißter Mineralwolle
DIN EN 13162

Dicke: 40 mm
WLG: 040

längenbezogener Strömungswiderstand
nach DIN EN 29053: r >=5kPa*s/m
Menge: 0,000 m²

**02.03.05.5 Dämmung Deckenfläche mit Mineralwolle**
Dämmung Deckenfläche mit Mineralwolle

DIN EN 13162

Dicke: 40 mm

WLG: 040

längenbezogener Strömungswiderstand
nach DIN EN 29053: r >= 5kPa*s/m²
Menge: 0,000 m²

**02.03.05.6 Beschichtung Deckenfläche mit fumi Akustikputz E1**
Beschichtung Deckenfläche
mit fumi Akustikputz E1 fein strukturierte Oberfläche
Menge: 0,000 Stck

**02.03.05.7 Wand- und Bodenflächen mittels Folienabdeckung vor Verunreinigungen schützen**
Menge: 0,000 m²

**02.03.05.8 Deckenfläche fachgerecht grundieren**
Menge: 0,000 m²

**02.03.05.9 fumi Akustikvlies**
fumi Akustikvlies,
vollflächig verklebt auf die Deckenfläche fachgerecht
aufbringen
Menge: 0,000 m²

**02.03.05.10 Endbeschichtung mit fumi Akustikputz E1**
Dekorative, schalldurchlässige Endbeschichtung
mit fumi Akustikputz E1,

Schichtstärke über die Spitzen gemessen ca. 2 mm

nach Herstellervorschrift in mindestens 3 Arbeitsgängen
fachgerecht aufbringen

Oberfläche weiß
Menge: 0,000 m²

**02.03.05.11 Zulage zum Akustikputz Farbe nach Herstellerfarbkarte**
Menge: 0,000 m²

**02.03.05.12 Zulage Akustikputz glatte Faschen um runde Einbauteile**
Zulage zum Akustikputz glatte Faschen
um runde Einbauteile bzw. an Säulen herstellen
Menge: 0,000 St

**02.03.05.13 Zulage Akustikputz glatte Faschen um längliche Einbauteile**
Zulage zum Akustikputz
glatte Faschen um längliche Einbauteile
herstellen

Abrechnungsgrundlage Umfang des Einbauteils
Menge: 0,000 m

**02.03.05.14 Beschichtung Deckenfläche mit STO Akustikputz silent superfein**
Beschichtung Deckenfläche
mit STO Akustikputz silent superfein
fein strukturierte Oberfläche
Menge: 0,000 Stck

**02.03.05.15 Wand- und Bodenflächen mittels Folienabdeckung vor Verunreinigungen schützen**
Menge: 0,000 m²

**02.03.05.16 Deckenfläche fachgerecht grundieren**
Menge: 0,000 m²

**02.03.05.17 Akustikvlies "STO silents Vlies" auf die Deckenfläche fachgerecht aufbringen.**
Menge: 0,000 m²

**02.03.05.18 Schlussbeschichtung mit STO-Silent superfein**
Schlussbeschichtung mit STO-Silent superfein
nach Herstellervorschrift in mindestens
3 Arbeitsgängen fachgerecht a fbringen

Oberfläche weiß
Menge: 0,000 m²

**02.03.05.19 Zulage Akustikputz Farbe nach Herstellerfarbkarte**
Zulage zum Akustikputz

Farbe nach Herstellerfarbkarte
Menge: 0,000 m²

**02.03.05.20 Zulage Akustikputz glatte Faschen um runde Einbauteile**
Zulage zum Akustikputz
glatte Faschen um runde Einbauteile
bzw. an Säulen herstellen
Menge: 0,000 St

**02.03.05.21 Zulage Akustikputz glatte Faschen um längliche Einbauteile**
Zulage zum Akustikputz
glatte Faschen um längliche Einbauteile
herstellen

Abrechnungsgrundlage Umfang des Einbauteils
Menge: 0,000 m

**02.03.05.22 Beschichtung Deckenfläche mit Akustikputz Dekozell 2000**
Beschichtung Deckenfläche
mit Akustikputz Dekozell 2000

Oberfläche weiß geglättet und geschliffen

Datenblätter und Verarbeitungsrichtlinien
der jeweiligen Hersteller
sind zu beachten.
Menge: 0,000 Stck

**02.03.05.23 Wand- und Bodenflächen mittels Folienabdeckung vor Verunreinigungen schützen**
Menge: 0,000 m²

**02.03.05.24 Deckenfläche fachgerecht grundieren**
Deckenfläche fachgerecht grundieren
mit "Profitec Isogrund P564" oder
"Dinova Isogrund LF fein", pur OHNE Quarzbeigabe
Menge: 0,000 m²

**02.03.05.25 Akustikvlies "STO silents Vlies" auf die Deckenfläche mit DEKOZELL-Dis persionsk**
Akustikvlies "STO silents Vlies"
auf die Deckenfläche mit
DEKOZELL-Dispersionskleber aufbringen.

Trocknungszeit 24 Std.
Menge: 0,000 m²

**02.03.05.26 DEKOZELL 2000-spezial Wand- und Deckenbelag als Akustikversion**
DEKOZELL 2000-spezial Wand- und Deckenbelag als
Akustikversion mit Dispersionsfarbe "STO Color In" weiß
einfärben und auf Wand-/Deckenflächen aufbringen

ARBEITSGÄNGE
- Zwischenbeschichtung
DEKOZELL 2000-spezial eingefärbt satt aufspritzen
und mittels Tapezierspachtel "Pajarito Nr. 958" aus
weichem Kunststoff in den Akustikvlies einarbeiten
- Schlussbeschichtung
DEKOZELL 2000-spezial eingefärbt satt Aufspritzen mit
gleichmäßigem Sprühbild.
Menge: 0,000 m²

**02.03.05.27 Glätten und Schleifen der Schlussbeschichtung**
Glätten und Schleifen der Schlussbeschichtung

ARBEITSGÄNGE
- Glätten
Zeitnah nach dem Aufspritzen der
Schlussbeschichtung,diese mit dem Tapezierspachtel
"Pajatito Nr. 958" glätten.
- Trocknen
Schlussbeschichtung komplett durchtrocknen lassen
Trockenzeit 3 - 4 Tage
- Schleifen
Schlussbeschichtung mit Mirka Exzenterschleifer
"Ceros" und Abranet Schleifgitter Körnung 320
oder feiner schleifen
Menge: 0,000 m²

**02.03.05.28 DEKOZELL Akustik-Lasur**
DEKOZELL Akustik-Lasur als
Dünnschicht-Egalisierungsanstrich
auf Schlussbeschichtung zur Herstellung
einer stumpf-matten Oberfläche auftragen

Werkzeug: kurzflorige Rolle
Menge: 0,000 m²

#### Titel 02.04 Designdecken / Sonderkonstruktionen, Kuppeln, Gewölbe

##### Untertitel 02.04.01 Technische Daten und Vorbemerkung

**02.04.01.1 Vorbemerkung**
Für alle Heiz- und Kühl- Designdecken müssen die
entsprechenden Zeichnungen für die Deckengestaltung der
ClimaDomo Heiz- und Kühlsysteme GmbH vorliegen.
Menge: 0,000 Stck

**02.04.01.2 Technische Daten Designdecken**
Hinweistext zum Titel ClimaDomo Designdecken:
Sonderkonstruktionen, Gewölbe, Kuppeln

Technische Daten

Gewicht (Modul gefüllt, ohne Unterkonstruktion): 10,5 k
g/m²
Aufbauhöhe (ohne Unterkonstruktion): 12,5 mm*; 10 mm*

TRÄGERPLATTEN
- Knauf Spezialgipsplatte d= 12,5 mm*
Kantenausführung 4 sk vierseitig scharfkantig
- Knauf Thermoboard plus d= 10 mm*
Kantenausführung 4 sk vierseitig scharfkantig

Heiz- und Kühlleistungen, nach DIN EN 14240
bezogen auf die aktive Fläche

Kühlleistung Spezialgipsplatte*
Temperaturdifferenz 8 K  61,7 W/m²
Temperaturdifferenz 10 K 78,1 W/m²

Kühlleistung Thermoboard plus*
Temperaturdifferenz  8 K 67,9 W/m²
Temperaturdifferenz 10 K 86,6 W/m²

Heizleistung  Spezialgipsplatte*
Temperaturdifferenz  15 K 83,5 W/m²

Heizleistung Thermoboard plus*
Temperaturdifferenz 15 K 90,1 W/m²

Ausführung gemäß ClimaDomo Detail D 01
Sonderkonstruktionen

* Nichtzutreffendes streichen
Menge: 0,000 Stck

##### Untertitel 02.04.02 Wellenförmige Decke

**02.04.02.1 Unterkonstruktion wellenförmige Decke**
Beschichtung Deckenfläche mit

- Ausführung aus verzinkten Stahlblechprofilen
DIN 1818 2-1
- abhängen mit Noniusabhängern
- Befestigung an der Rohdecke mit bauaufsichtlich
zugelassenen Befestigungsmitteln.

Grundprofile konkav, konvex gebogen
Radius konkav in mm:
Winkel in°:
Radius konvex in mm:
Winkel in°:
GeradeTragprofile mittels Kreuzverbinder an den
Grundprofilen befestigen.
Tragprofilabstand: 324 mm

Einbauhöhe: ..... m
Abhänghöhe: ..... cm
Deckenausführung ohne Brandschutzanforderungen
Befestigungsuntergrund:
Stahlbeton* /
Holzbalken, Achsmaß .... cm* /
Stahlträger, Profile ......, Achsmaß .... cm*

Ausführung gemäß Ausführungsplan Nr.:

* Nichtzutreffendes streichen
Menge: 0,000 m²

**02.04.02.2 Beplankung mit ungelochten Sondermodulen der Deckenform angepasst**
Beplankung Unterkonstruktion mit ungelochten
Modulen, wie im Titel beschrieben als
Sondermodule der Deckenform angepasst

Lieferung der Module auf tragfähigen,
der Deckenform angepassten Auflagen.

Moduldicke: 12,5 mm

Stirnseite Module / Platten parallel zu den
Tragprofilen verlegen

Befestigung mit Schnellbauschrauben TN 3,5 x 25

- Anschluss der Module an die vorgefertigte Rohrleitung

durch  Einstecken der flexiblen Schläuche in die
Steckkupplung der  vorgefertigten Rohrleitung und
der Module.
- Verbindung der Module durch Einstecken der flexiblen
Schläuche in die Steckkupplungen der Module.
- Durch Zugprobe ist der feste Sitz der Anschlussschläuche in den Steck-Kupplungen zu überprüfen.

Vor Beginn der Spachtelarbeiten ist das System auf
Dichtheit durch Druckprobe (siehe ClimaDomo
Richtlinie Druckprobe) zu überprüfen.

Verspachtelung gemäß Merkblatt Nr. 2 (IGG, April 2003)
Qualitätsstufe Q 2 (Standardverspachtelung)

Ausführung gemäß Ausführungsplan Nr.:
Menge: 0,000 m²

**02.04.02.3 Inaktive ungelochte Flächen**
Der Deckenform angepasste Gips- / Passplatten an
Unterkonstruktion befestigen.

Plattendicke 12,5mm

Verspachtelung gemäß Merkblatt Nr. 2 (IGG April 2003)

Qualitätsstufe Q 2 Standardverspachtelung
Menge: 0,000 m²

**02.04.02.4 Zulage zu inaktive Flächen, Kleinflächen für Einzelflächen**
Zulage zu inaktive Flächen,
Kleinflächen für Einzelflächen <= 5 m²
Menge: 0,000 m²

**02.04.02.5 Verspachtelung als Zulage bei erhöhten Anforderungen**
Verspachtelung als Zulage,
bei erhöhten Anforderungen,
nach Qualitätts stufe Q 3

gem. Merkblatt Nr. 2 (IGG, April 2003)
Menge: 0,000 m²

**02.04.02.6 Zulage Thermoboard plus ungelocht zu den Modul- und inaktiven Flächen**
Zulage Thermoboard plus ungelocht
zu den Modul- und inaktiven Flächen
zur Steigerung der Heiz- und Kühlleistung

Plattendicke: 10 mm

siehe auch ClimaDomo Detail D01
Menge: 0,000 m²

**02.04.02.7 Dämmung der Deckenfläche mit Mineralwolle Dicke: 40 mm WLG**
Dämmung der Deckenfläche mit Mineralwolle DIN EN 13162

Dicke: 40 mm
WLG: 040

längenbezogener Strömungswiderstand nach DIN EN 29053:
r >= 5kPa*s/m²
Menge: 0,000 m²

##### Untertitel 02.04.03 Tonnengewölbe

**02.04.03.1 Unterkonstruktion Tonnengewölbe**
Unterkonstruktion Tonnengewölbe

- Ausführung aus verzinkten Stahlblechprofilen
DIN 1818 2-1
- abhängen mit Noniusabhängern
- Befestigung an der Rohdecke mit bauaufsichtlich
zugelassenen Befestigungsmitteln.

Grundprofile konkav gebogen
Radius konkav in mm:
Winkel in°:
GeradeTragprofile mittels Kreuzverbinder an den
Grundprofilen befestigen.
Tragprofilabstand: 324 mm

Einbauhöhe:  ..... m
Abhänghöhe:  ..... cm
Deckenausführung ohne Brandschutzanforderungen
Befestigungsuntergrund:
Stahlbeton* /
Holzbalken, Achsmaß .... cm* /
Stahlträger, Profile ......, Achsmaß .... cm*

Ausführung gemäß Ausführungsplan Nr.:

* Nichtzutreffendes streichen
Menge: 0,000 m²

**02.04.03.2 Beplankung Unterkonstruktion**
Beplankung Unterkonstruktion mit
ClimaDomo Heiz- und Kühlmodulen,
wie im Titel beschrieben als
Sondermodule der Deckenform angepasst

Lieferung der Module auf tragfähigen, der
Deckenform an gepassten Aufnahmen.

Moduldicke: 12,5 mm

Module/ Platten quer zu Tragprofilen verlegen
Befestigung mit Schnellbauschrauben TN 3,5 x 25

- Anschluss der Module an die vorgefertigte Rohrleitung
durch Einstecken der flexiblen Schläuche in die
Steckkupplung der  vorgefertigten Rohrleitung und
der Module.
- Verbindung der Module durch Einstecken der flexiblen
Schläuche in die Steckkupplungen der Module.
- Durch Zugprobe ist der feste Sitz der Anschlussschläuche in den Steck-Kupplungen zu überprüfen.

Vor Beginn der Spachtelarbeiten ist das System auf
Dichtheit durch Druckprobe (siehe ClimaDomo Richtlinie
Druckprobe) zu überprüfen.

Verspachtelung gemäß Merkblatt Nr. 2 (IGG, April 2003)
Qualitätsstufe Q 2 (Standardverspachtelung)

Ausführung gemäß Ausführungsplan Nr.:
Menge: 0,000 m²

**02.04.03.3 Inaktive Gipsplattenstücke liefern und montieren**
Inaktive, der Deckenform angepasste
Gipsplattenstücke liefern und montieren.

Plattendicke: 12,5 mm
Menge: 0,000 m²

**02.04.03.4 Zulage zu inaktive Flächen, Kleinflächen**
Zulage zu inaktive Flächen,
Kleinflächen für Einzelflächen <= 5 m²
Menge: 0,000 m²

**02.04.03.5 Verspachtelung als Zulage bei erhöhten Anforderungen**
Verspachtelung als Zulage,
bei erhöhten Anforderungen,
nach Qualitättsstufe Q 3

gem. Merkblatt Nr. 2 (IGG, April 2003)
Menge: 0,000 m²

**02.04.03.6 Thermoboard plus ungelocht zu den Modul- und inaktiven Flächen**
Zulage Thermoboard plus ungelocht zu den
Modul- und inaktiven Flächen
zur Steigerung der Heiz- und Kühlleistung

Plattendicke: 10 mm

siehe auch ClimaDomo Detail D01
Menge: 0,000 m²

**02.04.03.7 Dämmung der Deckenfläche mit Mineralwolle**
Dämmung der Deckenfläche mit
Mineralwolle DIN EN 13162

Dicke: 40 mm
WLG: 040

längenbezogener Strömungswiderstand
nach DIN EN 29053:
r >= 5kPa*s/m²
Menge: 0,000 m²

##### Untertitel 02.04.04 Gewölbe

**02.04.04.1 Vorgefertigtes Heiz- und Kühlgewölbe liefern und montieren**
vorgefertigtes Heiz- und Kühlgewölbe liefern und
montieren

Länge: .... mm
Breite: ..... mm
Höhe:  ..... mm

als
(  ) Kreuzgewölbe
(  ) Spitzbogenkreuzgewölbe
(  ) Korbbogenkreuzgewölb
(  ) Muldengewölbe
(  ) Klostergewölbe

UNTERKONSTRUKTION
vorgefertigt bestehd aus:
OSB-Spanten mit eingelassenen CD-Profilen*,
Unterkonstruktionsbausatz mit 4-Kant-Rohr und gebogenen
CD-Profilen*,
Unterkonstruktionsbausatz mit gebogenen und geraden CD-
Profilen*
Unterkonstruktion mit geeigneten Noniusabhängern von
der Rohdecke drucksteif abhängen

BEPLANKUNG
vorgefertigte, vorgebogene Spezialgips-Segmentteile mit
integrierten Kapillarrohrmatten, mit
Schnellbauschrauben
TN 3,5 x 25 an den vorgebohrten Stellen an der
Unterkonstruktion befestigen.
Kapillarrohrmatten mittels flexibler Schläuche untereinander verbinden.

SPACHTEL
Vollflächige Verspachtelung der Segmentteile zur
Herstellung einer gleichmäßigen ebenen Oberfläche.

Ausführung gemäß Ausführungsplan Nr.:

* zutreffendes streichen
Menge: 0,000 St

**02.04.04.2 Thermoboard plus ungelocht zu den Modul- / Segmentflächen**
Zulage Thermoboard plus ungelocht
zu den Modul- / Segmentflächen
zur Steigerung der Heiz- und Kühlleistung

Plattendicke: 10 mm

siehe auch ClimaDomo Detail D01
Heiz- und Kühlleistung
Menge: 0,000 m²

**02.04.04.3 Dämmung der Gewölbefläche mit Mineralwolle DIN EN 13162**
Dämmung der Gewölbefläche mit Mineralwolle
DIN EN 13162

Dicke: 40 mm
WLG: 040

längenbezogener Strömungswiderstand
nach DIN EN 29053:
r >= 5kPa*s/m²
Menge: 0,000 m²

#### Titel 02.05 Eventualpositionen

##### Untertitel 02.05.01 Öffnungen im aktiven Bereich

**02.05.01.1 Öffnungen für Kabeldurchführung bzw. zur Befestigung von leichten Anbauteilen**
Öffnungen für Kabeldurchführung bzw.
zur Befestigung von leichten Anbauteilen

zwischen den Kapillarrohren herstellen

max. Breite: 13 mm
Menge: 0,000 St

**02.05.01.2 Befestigungspunkte für Anbauteile in den Modulen vorbereiten**
Befestigungspunkte für Anbauteile
in den Modulen vorbereiten

Einmessen der Befestigungspunkte nach Vorgabe
des Gewerkes Elektro und Dübel montieren.
Die Öffnungen für die Befestigungspunkte müssen
zwischen den Kapillarrohren sitzen und dürfen diese
nicht beschädigen.

ungelochte Kassetten
Bohrungen von der Modulrückseite herstellen.

gelochte Kassetten
Lochung der Gipsplatte zur Befestigung nutzen.
Dübeldurchmesser auf Lochung abstimmen.

Geringe Lasten bis 0,02 kN je Abhängepunkt*
Die Last kann direkt in das Modul eingeleitet werden.
empfohlener Dübel: Hilti Universeller Kunststoffdübel
HUD-1 5x25 Bohrerdurchmesser 5 mm

Lasten bis 0,06 kN je Abhängepunkt*
Die Last ist in die Unterkonstruktion einzuleiten.
empfohlener Dübel: Würth W-MH 4/20
Bohrerdurchmesser: 8 mm
Klemmlänge: 20 mm
Befestigungskrallen parallel zu Kapillarrohren

Lasten > 0,06 kN je Abhängepunkt*
Die Last ist direkt in die Rohdecke einzuleiten.

Ausführung gemäß ClimaDomo Detail D 01 Anbauteile

* Nichtzutreffendes streichen
Menge: 0,000 St

**02.05.01.3 Öffnungen im Modul für Durchdringungen Öffnungsgröße: bis 100 mm**
Öffnungen im Modul für Durchdringungen
z.B. Sprinkler

Öffnungsgröße: bis 100 mm

- werkseitig vorbereitet
- Die Kapillarrohre werden an einem Ring aus
Gipsfaserplatte an der Öffnung vorbeigeführt.
- Der Innendurchmesser des Rings entspricht der
Bauteilöffnung
- Markierung der Öffnung in der Trägerplatte durch
Bohrung d= 10 mm
- Schutz vor Beschädigung der Kapillarrohre beim
Ausschneiden der Öffnung durch Gipsfaserring

Ausführung gemäß ClimaDomo Detail D 01 Öffnungen
Menge: 0,000 St

**02.05.01.4 Öffnungen im Modul für Einbauteile Öffnungsgröße: bis 350 mm**
Öffnungen im Modul für Einbauteile

Öffnungsgröße: bis 350 mm

- werkseitig vorbereitet
- Die Kapillarrohre werden an einem Ring aus
Gipsfaserplatte an der Öffnung vorbeigeführt.
- Der Innendurchmesser des Rings entspricht der
Bauteilöffnung
- Markierung der Öffnung in der Trägerplatte durch
Bohrung d= 10 mm
- Schutz vor Beschädigung der Kapillarrohre beim
Ausschneiden der Öffnung durch Gipsfaserring
- Vor Modulmontage Wechsel in Unterkonstruktion herstel
len
- 2 mm Papp-Distanzblättchen auf Gipsfaserring auflagen
(zum Höhhenausgleich  zwischen Ring und CD-Tragprofil
)
- Bei Lasten > 0,06 kN je Abhängepunkt Wechsel direkt
von der Rohdecke abhängen.

Ausführung gemäß ClimaDomo Detail D 01 Öffnungen
Menge: 0,000 St

**02.05.01.5 Zulage zur Pos. Öffnungen im Modul bis 350 mm: Lüftungsgehäuse aufsetzen**
- Positionierung und Abhängung erfolgt über  Wechsel in
der
Unterkonstruktion
- UD-Profil mit Trennwandband hinterlegen am
Lüftungsgehäuse parallel zur Gehäuseunterkante mit
Schraube SN 3,5 x 9 mm befestigen.
- Länge UD-Profil: > Abstand Tragprofile des Wechsel

Ausführung gemäß ClimaDomo Detail D 01 Öffnungen
Menge: 0,000 St

##### Untertitel 02.05.02 Öffnungen im inaktiven Bereich

**02.05.02.1 Runde Öffnungen im inaktiven Bereich**
Runde Öffnungen im inaktiven Bereich

Durchmesser: .................mm

Bei größeren Öffnungen sind notwendige Wechsel
in der Unterkonstruktion und zusätzliche Abhänger
zu berücksichtigen.

Ausführung gemäß ClimaDomo Detail D 01
Anbauteile Lastenübersicht
Menge: 0,000 St

**02.05.02.2 Eckige Öffnungen im inaktiven Bereich**
Eckige Öffnungen im inaktiven Bereich

Ausschnitt B x L: ... x ..... mm

Bei größeren Ausschnitten sind notwendige Wechsel in
der Unterkonstruktion und zusätzliche Abhänger
zu berücksichtigen.

Ausführung gemäß ClimaDomo Detail D 01
Anbauteile Lastenübersicht
Menge: 0,000 St

**02.05.02.3 Ausschnitte im inaktiven Bereich herstellen**
Ausschnitte im inaktiven Bereich der
ClimaDomo Heiz- und Kühlsysteme
herstellen

Breite des Ausschnittes: ......mm

Notwendige Wechsel in der Unterkonstruktion und
zusätzliche Abhänger zu berücksichtigen.

Ausführung gemäß ClimaDomo Detail D 01 Ausschnitte
Menge: 0,000 m

##### Untertitel 02.05.03 Fugen

**02.05.03.1 Schattenfuge mit farblich beschichteten U-Profil**
Schattenfuge nach oben geschlossen mit
farblich beschichteten U-Profil im Übergang
zu aufgehenden Bauteilen herstellen

Breite (>= 15 mm): ..... mm

Aufbau der Schattenfuge:
- UD-Profil 28 x 27 mm an aufgehenden Bauteilen
Modullängsseite  befestigen
- U-Wandanschlussprofil an aufgehenden Bauteilen
Modulstirnseite befestigen
- Oberfläche: schwarz*; weiß*

Ausführung gemäß ClimaDomo Detail D 01 Fugen

* Nichtzutreffendes streichen
Menge: 0,000 m

**02.05.03.2 Schattenfuge mit GK-Streifen hinterlegt**
Schattenfuge nach oben geschlossen
mit GK-Streifen hinterlegt im Übergang
zu aufgehenden Bauteilen herstellen

Breite (>= 25 mm): .... mm

Aufbau der Schattenfuge:
- Umlaufendes UD-Profil mit Gips-Plattenstreifen
beplanken.
- Breite Gipsplattenstreifen Schattenfugenbreite + 5 mm
- Verspachtelung gemäß Merkblatt Nr. 2
(IGG, April 2003)

Qualitätsstufe Q 2 (Standardverspachtelung)

Ausführung gemäß ClimaDomo Detail D 01 Fugen
Menge: 0,000 m

**02.05.03.3 Schattenfuge als offene Fuge**
Schattenfuge als offene Fuge
im Übergang  zu aufgehenden Bauteilen herstellen

Breite (>= 15 mm): .... mm

Die geschnittene Modulkante bildet die Schattenfuge aus
.
Überstand der FF-Kante entfernen.

Ausführung gemäß ClimaDomo Detail D 01 Fugen
Menge: 0,000 m

**02.05.03.4 Dehnungsfugen herstellen**
Dehnungsfugen herstellen

Breite ca. 3,5 mm

Ausführung gemäß ClimaDomo Detail D 01 Fugen
Menge: 0,000 m

**02.05.03.5 Bewegungsfuge als offene Fuge herstellen**
Bewegungsfuge als offene Fuge herstellen

Unterkonstruktion im Bereich der Dehnungsfuge
trennen und zusätzlich abhängen.

Ausführung gemäß ClimaDomo Detail D 01 Fugen
Menge: 0,000 m

**02.05.03.6 Bewegungsfuge als geschlossene Fuge herstellen**
Bewegungsfuge als geschlossene Fuge herstellen

Im Fugenbereich inaktive Gipsplattenstreifen montieren
und mit Gipsplattenstreifen hinterlegen.*

Fuge mit PVC-Bewegungsfugenprofil abdecken,
Fugenprofil antackern und anspachteln.*
Einsatzbereich ungelochte Module.
Verspachtelung gemäß Merkblatt Nr. 2 (IGG, April 2003)
Qualitätsstufe Q 2 (Standardverspachtelung)*

Ausführung gemäß ClimaDomo Detail D 01 Fugen

* Nichtzutreffendes streichen
Menge: 0,000 m

##### Untertitel 02.05.04 Deckensprünge

**02.05.04.1 Formteil Deckensprung L-Winkel verleimt aus Knauf Platten**
Formteil Deckensprung
L-Winkel verleimt aus Knauf Platten
mit 1 St V- Fräsung

Schenkelmaß
a=  .... mm,
b=  ..... mm,
Winkel (a,b)=  .....°

Plattendicke: 12,5mm*/10mm*

einschließlich notwendiger Unterkonstruktion
liefern und montieren

Ausführung gemäß ClimaDomo Detail D 01 Deckensprünge

* Nichtzutreffendes streichen
Menge: 0,000 m

**02.05.04.2 Formteil Deckensprung Z-Winkel verleimt aus Knauf Platten**
Formteil Deckensprung
Z-Winkel verleimt aus Knauf Platten
mit 1+1 V-Fräsung

Plattendicke: 12,5 mm*/10 mm*

Schenkelmaß a= ..... mm, b= .....mm, c= .... mm
Winkel (a,b)= .... °, Winkel (b,c)= ....°

einschließlich notwendiger Unterkonstruktion liefern un
d montieren

Ausführung gemäß ClimaDomo Detail D 01 Deckensprünge

* Nichtzutreffendes streichen
Menge: 0,000 m

##### Untertitel 02.05.05 Auskragungen

**02.05.05.1 Auskragung als Formteil - Stabilisierung Auskragung durch CD-Profile**
Auskragung als Formteil mit Abschottung
zum Deckenhohlraum

Stabilisierung Auskragung durch CD-Profile

Plattendicke: 12,5 mm*/10 mm*

Formteil als Auskragung
Formteil verleimt aus Knauf Platten
mit 2 St V- Fräsung
Schenkelmaß a= .... mm, b= ..... mm, c= 12,5mm*/10mm*
Winkel (a,b)= .....°, Winkel (b,c)= 90°

Abschottung
Gipsplattenstreifen d= 12,5 mm inkl. Unterkonstruktion
Höhe h= ..... mm

Verspachtelung gemäß Merkblatt Nr. 2 (IGG, April 2003)
Qualitätsstufe Q 2 (Standardverspachtelung)

Ausführung gemäß ClimaDomo Detail D 01 Auskragungen

* Nichtzutreffendes streichen
Menge: 0,000 m

**02.05.05.2 Auskragung als Formteil - Stabilisierung durch Stahlwinkel /-schuh**
Auskragung als Formteil
mit Abschottung zum Deckenhohlraum

Stabilisierung Auskragung durch
Stahlblechwinkel/-schuh, verzinkt, d= 2mm

Plattendicke: 12,5 mm*/10 mm*

Formteil als Auskragung
Formteil verleimt aus Knauf Platten
mit 2 St V- Fräsung
Schenkelmaß a= .... mm, b= ..... mm, c= 12,5mm*/10mm*
Winkel (a,b)= .....°, Winkel (b,c)= 90°

Abschottung
Gipsplattenstreifen d= 12,5 mm inkl. Unterkonstruktion
Höhe h= ..... mm

Verspachtelung gemäß Merkblatt Nr. 2 (IGG, April 2003)
Qualitätsstufe Q 2 (Standardverspachtelung)

Ausführung gemäß ClimaDomo Detail D 01 Auskragungen

* Nichtzutreffendes streichen
Menge: 0,000 m

**02.05.05.3 Auskragung L- förmig - Stabilisierung Auskragung durch Gipsplattenformteil**
Auskragung L- förmig
mit Abschottung zum Deckenhohlraum

Stabilisierung Auskragung durch Gipsplattenformteil

Plattendicke: 12,5 mm*/10 mm*

Formteil als Auskragung
Formteil verleimt aus Knauf Platten
mit 2 St V- Fräsung
Schenkelmaß a= .... mm, b= ..... mm, c= 12,5mm*/10mm*
Winkel (a,b)= .....°, Winkel (b,c)= 90°

Abschottung
L-Winkel verleimt aus Knauf Platten d= 12,5 mm,
mit 1 St V- Fräsung
Schenkelmaß a= .... mm, b= ..... mm, Winkel (a,b)= ....
.°
incl. Unterkonstruktion

Verspachtelung gemäß Merkblatt Nr. 2 (IGG, April 2003)
Qualitätsstufe Q 2 (Standardverspachtelung)

Ausführung gemäß ClimaDomo Detail D 01 Auskragungen

* Nichtzutreffendes streichen
Menge: 0,000 m

**02.05.05.4 Auskragung für indirekte Beleuchtung einschließlich Unterkonstruktion**
Auskragung für  indirekte Beleuchtung
einschließlich Unterkonstruktion

Plattendicke: 12,5 mm*/10 mm*

L-Winkel verleimt aus Knauf Platten
1 St V- Fräsung
Schenkelmaß a= .... mm, b= ..... mm, Winkel (a,b)= ....
.°

Befestigung mit Stahlblechwinkel verzinkt d= 2 mm
Abstand der Befestigungswinkel: 50 cm

Ausführung gemäß ClimaDomo Detail D 01 Auskragungen

* Nichtzutreffendes streichen
Menge: 0,000 m

##### Untertitel 02.05.06 Revisionsklappen

**02.05.06.1 Revisionsklappe ungelocht, Rahmen aus Aluminium**
Revisionsklappe ungelocht,
Rahmen aus Aluminium

L x B: ... x ... mm

Ausführung mit Fangarm-Sicherung der Klappe und nicht
sichtbarem Verschluß und Scharniersystem.

Inklusive Herstellung der Deckenöffnung, notwendiger
Wechsel, zusätzlicher Abhängungen und Anarbeiten durch
Spachteln.

Revisionsklappe für Plattendicke: 12,5 mm*/10 mm*
Revisionsklappe für Beschichtung mit Akustikputz*

Erzeugnis: Knauf Alutop-Revisionsklappe

Ausführung gemäß ClimaDomo Detail D 01 Revisionsklappen

* Nichtzutreffendes streichen
Menge: 0,000 St

**02.05.06.2 Revisionsklappe gelocht, Rahmen aus Aluminium**
Revisionsklappe gelocht,
Rahmen aus Aluminium

Größe L x B: ... x ... mm

Ausführung mit Fangarm-Sicherung der Klappe und nicht s
ichtbarem Verschluß und Scharniersystem.

Inklusive Herstellung der Deckenöffnung, notwendiger
Wechsel, zusätzlicher Abhängungen und Anarbeiten durch
Spachteln.

Revisionsklappe für Plattendicke: 12,5 mm*/10 mm*
Revisionsklappe für Beschichtung mit Akustikputz*

Erzeugnis: Knauf Alutop-Revisionsklappe

Ausführung gemäß ClimaDomo Detail D 01 Revisionsklappen

* Nichtzutreffendes streichen
Menge: 0,000 St

**02.05.06.3 Abdeckkappen zum Schutz des Akustikputzes**
Abdeckkappen zum Schutz des Akustikputzes
vor Beschädigung beim Öffnen im Druckpunktbereich-

Schnellbauschrauben l= 25 mm mit Abdeckkappe
- Farbe: ähnlich der Farbe des Akustikputzes

- Montage an den Druckpunkten zum Öffnen
der Revisionsklappe
Menge: 0,000 St

##### Untertitel 02.05.07 Trennwandanschluss

**02.05.07.1 Trennwandanschluss an Unterdecke**
Trennwandanschluss an Unterdecke,
Decklage getrennt
Herstellung der Trennung im Fugenbereich

Bewertetes Schall-Längsdämm-Maß R L,W,R = 52 dB
bei vollflächiger 40 mm dicken Mineralwollauflage
(Abrechnung Mineralwollauflage nach Position Mineralwollauflage im Titel ungelochte Module)
und einlagiger Beplankung

Ausführung lt. Knauf Detail Trennwandanschluss an
Unterdecke Decklage getrennt, Unterdecke einfach beplankt

Hinweis
Bei Abhängehöhen > 400 mm ist der Wert um 1dB
abzumindern.

Ausführung gemäß ClimaDomo Detail D 01
Verbesserung bewertetes Schall-Längsdämm-Maßes
Menge: 0,000 m

**02.05.07.2 Zulage zur Position Trennwandanschluss**
Zulage zur Position
Trennwandanschluss an Unterdecke,
Decklage getrennt:

vollflächige Mineralwollauflage d= 80 mm

als Zulage zu den Positionen Mineralwollauflage
der Titel ungelochte Module

Bewertetes Schall-Längsdämm-Maß R L,W,R = 54 dB

Ausführung lt. Knauf Detail Trennwandanschluss an Unter
decke Decklage getrennt, Unterdecke einfach beplankt

Hinweis
Bei Abhängehöhen > 400 mm ist der Wert um 1dB
abzumindern.

Ausführung gemäß ClimaDomo Detail D 01
Verbesserung bewertetes Schall-Längsdämm-Maßes
Menge: 0,000 m²

**02.05.07.3 Fugenverschluss mit Knauf Papierfugendeckstreifen "Kurt"**
Fugenverschluss mit Knauf Papierfugendeckstreifen
"Kurt"

- darunterliegende Fuge NICHT mit Spachtelmasse
verfüllen
- Modul/inaktiven Gipsplatten-Streifen im Bereich der
abzudeckenden Fuge grundieren
- Papierfugendeckstreifen mit Weißleim an
Modul/Gipsplattenstreifen befestigen und mit
Knauf Ready-Gips anspachteln.
ORT: Jede Fuge in der Fensterachse

Ausführung gemäß ClimaDomo Detail D 01
Verbesserung bewertetes Schall-Längsdämm-Maßes
Menge: 0,000 m

##### Untertitel 02.05.08 Brandschutzdecken

**02.05.08.1 Rauchdichtes Deckenschott herstellen**
Rauchdichtes Deckenschott herstellen

Unterkonstr. UW/CW 75 Profil
beidseitig doppelt beplankt

Oberflächenqual.: Q1

Art der Rohdecke: ..............
Menge: 0,000 m

**02.05.08.2 Brandschutz Aufbau**
Brandschutz Aufbau

1. Ebene
Brandschutzdecke Knauf Systemdecke D112

2. Ebene (Sichtdecke)
ClimaDomo Moduldecke
ungelocht* / gelocht* / Akustik+Putz*
ClimaDomo Kassettendecke
ungelocht* / gelocht*
Flächengewicht Sichtdecke max. 0,15 kN/m²

- Ausführung Brandschutzebene als Unterdecke
DIN 18168-1 Feuerwiderstandsklasse DIN 4102-2
- Unterkonstruktion aus verzinkten Stahlprofilen
DIN 18182-1als Grund- und Tragprofile
- abhängen mit Direkt- oder Noniusabhängern,
- Befestigung mit bauaufsichtlich zugelassenen
Befestigungsmitteln
- Decklage / Bekleidung mit Knauf Feuerschutzplatten
GKF DIN 18180, Verarbeitung DIN 18181
- Dämmschicht aus Mineralwolle nach DIN EN 13162

Die Zusatzlast der Sichtdecke (max. 15 kN/m²) muss bei
der
Unterkonstruktion der Brandschutzebene berücksichtigt
werden (siehe Knauf Detailblatt D11 - Knauf Plattendeck
en
Kapitel "Bemessung der Unterkonstruktion").

Erzeugnis / System:
Brandschutzdecke
Ausführung gemäß Knauf Detailblatt D11, D12
System Decke unter Decke
Sichtdecke
Ausführung gemäß ClimaDomo Detail D 01 Brandschutz

siehe auch www.knauf.de
Tools & Service, Trockenbau und Boden
Decken-/ Dachgeschoss-Systeme D12.de, Blatt D127

* Nichtzutreffendes streichen
Menge: 0,000 Stck

**02.05.08.3 Brandschutzdecke Brandschutzkl.: F 30 von unten als Zulage**
Brandschutzdecke Brandschutzkl.: F 30
von unten als Zulage zu den Modul- / Kassettendecken

Deckenaufbau laut Knauf Detailblatt D11 / D12
Knauf System Decke unter Decke
Sichtdecke <= 0,15 kN/m²

Einbauhöhe:  ..... m
Abhänghöhe:  ..... cm
Deckenausführung ohne Brandschutzanforderungen
Befestigungsuntergrund:
Stahlbeton* /
Holzbalken, Achsmaß .... cm* /
Stahlträger, Profile ......, Achsmaß .... cm*

Unterkonstruktionsaufbau, wie in
"Brandschutz Aufbau" beschrieben

Decklage Bekleidung:
einlagig GKF d= 20 mm*
zweilagig GKF d= 2 x 12,5 mm*
Verspachtelung gemäß Merkblatt Nr. 2 (IGG, April 20003)
Qualitätsstufe Q 1 (Grundverspachtelung)

* Nichtzutreffendes streichen
Menge: 0,000 m²

**02.05.08.4 Brandschutzdecke Brandschutzkl.: F 30 von unten und/ oder von oben als Zulage**
Brandschutzdecke Brandschutzkl.: F 30
von unten und/ oder von oben
als Zulage zu den Modul- / Kassettendecken

Deckenaufbau laut Knauf Detailblatt D11 / D12
Knauf System Decke unter Decke
Sichtdecke <= 0,15 kN/m²

Einbauhöhe:  ..... m
Abhänghöhe:  ..... cm
Deckenausführung ohne Brandschutzanforderungen
Befestigungsuntergrund:
Stahlbeton* /
Holzbalken, Achsmaß .... cm* /
Stahlträger, Profile ......, Achsmaß .... cm*

Unterkonstruktionsaufbau, wie in
"Brandschutz Aufbau" beschrieben

Decklage Bekleidung:
einlagig GKF d= 18 mm*
zweilagig GKF d= 2 x 12,5 mm*

brandschutztechnisch erforderliche Dämmschicht:
Mineralwolle Baustoffkl. A Schmelzpunkt >= 1000°C
nach DIN 4102-17
Dicke:  40 mm Rohdichte 40 kg/m³ *
Dicke: 60 mm Rohdichte 30 kg/m³ *
150 mm breite Mineralwollstreifen, wie beschrieben auf
Grundprofil

Verspachtelung gemäß Merkblatt Nr. 2 (IGG, April 20003)
Qualitätsstufe Q 1 (Grundverspachtelung)

* Nichtzutreffendes streichen
Menge: 0,000 m²

**02.05.08.5 Brandschutzdecke Brandschutzkl.: F 90 von unten als Zulage**
Brandschutzdecke Brandschutzkl.: F 90
von unten als Zulage
zu den Modul- / Kassettendecken

Deckenaufbau laut Knauf Detailblatt D11 / D12
Knauf System Decke unter Decke
Sichtdecke <= 0,15 kN/m²

Einbauhöhe:  ..... m
Abhänghöhe:  ..... cm
Deckenausführung ohne Brandschutzanforderungen
Befestigungsuntergrund:
Stahlbeton* /
Holzbalken, Achsmaß .... cm* /
Stahlträger, Profile ......, Achsmaß .... cm*

Unterkonstruktionsaufbau, wie in
"Brandschutz Aufbau" beschrieben

Decklage Bekleidung:
zweilagig GKF  d= 2 x 20 mm*
d= 25 + 18 mm*

Verspachtelung gemäß Merkblatt Nr. 2 (IGG, April 20003)
Qualitätsstufe Q 1 (Grundverspachtelung)

* Nichtzutreffendes streichen
Menge: 0,000 m²

**02.05.08.6 Brandschutzdecke Brandschutzkl.: F 90 von unten und/ oder von oben als Zulage**
Brandschutzdecke Brandschutzkl.: F 90
von unten und/ oder von oben als Zulage
zu den Modul- / Kassettendecken

Deckenaufbau laut Knauf Detailblatt D11 / D12
Knauf System Decke unter Decke
Sichtdecke <= 0,15 kN/m²

Einbauhöhe:  ..... m
Abhänghöhe:  ..... cm
Deckenausführung ohne Brandschutzanforderungen
Befestigungsuntergrund:
Stahlbeton* /
Holzbalken, Achsmaß .... cm* /
Stahlträger, Profile ......, Achsmaß .... cm*

Unterkonstruktionsaufbau, wie in
"Brandschutz Aufbau" beschrieben

Decklage Bekleidung:
zweilagig GKF  d= 2 x 20 mm*
d= 25 + 18 mm*

brandschutztechnisch erforderliche Dämmschicht:
zweilagig Mineralwolle Baustoffkl. A
Schmelzpunkt >= 1000°C nach DIN 4102-17
Dicke:  2 x 40 mm Rohdichte 40 kg/m³ *
Dicke: 2 x 60 mm Rohdichte 30 kg/m³ *

Verspachtelung gemäß Merkblatt Nr. 2 (IGG, April 20003)
Qualitätsstufe Q 1 (Grundverspachtelung)

* Nichtzutreffendes streichen
Menge: 0,000 m²

##### Untertitel 02.05.09 Weitspannträger

**02.05.09.1 Zulage zur Deckenunterkonstruktion**
Zulage zur Deckenunterkonstruktion
Grundprofil UA 50
Achsabstände Grundprofile: .... mm
Abstände Abhänger: ..... mm

Deckenaufbau laut Knauf Detailblatt D116
Knauf Plattendecke Metallunterkonstruktion UA / CD

Einbauhöhe:  ..... m
Abhänghöhe:  ..... cm
Deckenausführung ohne Brandschutzanforderungen
Befestigungsuntergrund:
Stahlbeton* /
Holzbalken, Achsmaß .... cm* /
Stahlträger, Profile ......, Achsmaß .... cm*

Unterkonstruktion
Abhänger:  Noniusbügel (0,40 kN)
Grundprofil: UA 50
Profilverbindung: Kreuzverbinder für UA-Profile
Tragprofil: CD-Profil

Ausführung gemäß ClimaDomo Detail D 01 Weitspannträger

* Nichtzutreffendes streichen
Menge: 0,000 m²

**02.05.09.2 Weitspannträger als Einfachträger h= 50 mm**
Weitspannträger zur Überbrückung von
Kanälen usw. als Einfachträger

h= 50 mm liefern und montieren
Menge: 0,000 m

**02.05.09.3 Weitspannträger als Doppelträger h= 50 mm**
Weitspannträger zur Überbrückung von
Kanälen usw. als Doppelträger

h= 50 mm liefern und montieren
Menge: 0,000 m

**02.05.09.4 Weitspannträger als Einfachträger h= 75 mm**
Weitspannträger zur Überbrückung von
Kanälen usw. als Einfachträger

h= 75 mm liefern und montieren
Menge: 0,000 m

**02.05.09.5 Weitspannträger als Doppelträger h= 75 mm**
Weitspannträger zur Überbrückung von
Kanälen usw. als Doppelträger

h= 75 mm liefern und montieren
Menge: 0,000 m

**02.05.09.6 Weitspannträger als Einfachträger h= 100 mm**
Weitspannträger zur Überbrückung von
Kanälen usw. als Einfachträger

h= 100 mm liefern und montieren
Menge: 0,000 m

**02.05.09.7 Weitspannträger als Doppelträger h= 100 mm**
Weitspannträger zur Überbrückung von
Kanälen usw. als Doppelträger

h= 100 mm liefern und montieren
Menge: 0,000 m

**02.05.09.8 Knauf Mittenabhänger zur Befestigung von Weitspannträgern**
Knauf Mittenabhänger Ober- und Unterteil
zur Befestigung von Weitspan trägern
an der Rohdecke inkl. Gewindestange M 10

Abstand Rohdecke Weitspannträger: .... mm

Befestigung an der Stahlbetonrohdecke mit 6 St Knauf De
ckennagel
max. zulässige Abhängelast: 400 kg
Menge: 0,000 St

##### Untertitel 02.05.10 Anschlussschuh

**02.05.10.1 Anschlußschuh für UA Einfachprofile**
Anschlußschuh für UA Einfachprofile
liefern und an aufgehenden Bauteilen befestigen
Menge: 0,000 St

**02.05.10.2 Anschlußschuh für UA Doppelprofile**
Anschlußschuh für UA Doppelprofile
liefern und an aufgehenden Bauteilen
befestigen
Menge: 0,000 St

##### Untertitel 02.05.11 Schalldämmung

**02.05.11.1 Maßnahmen zur Verbesserung des bewerteten Schall-Längsdämm-Maßes**
Maßnahmen zur Verbesserung des bewerteten
Schall-Längsdämm-Maßes in Räumen mit
flexibler Raumaufteilung
Menge: 0,000 Stck

**02.05.11.2 Mineralwollschott im Deckenhohlraum herstellen**
Mineralwollschott im Deckenhohlraum herstellen

Breite: mind. 400 mm
Höhe: ..... mm
Längenbezogener Strömungswiderstand der Mineralwolle
r >= 8 kN*s/m²

Aufbau lt. Knauf Detail Trennwandanschluss an
Unterdecke Decklage getrennt, mit Absorberschott
RL,w,R = 60 dB

Hinweis
Bei Abhängehöhen > 400 mm ist der Wert
um 1dB abzumindern.

Ausführung gemäß ClimaDomo Detail D 01
Verbesserung des bewerteten Schall-Längsdämm-Maßes
Menge: 0,000 m

### Gewerk 03 ClimaDomo Kassettendecken / -Deckensegel

#### Titel 03.01 Kassettendecke groß gelocht / ungelocht

##### Untertitel 03.01.01 Planungshilfe, Technische Daten und Verarbeitungshinweise

**03.01.01.1 Planungshilfe: Die Raumgröße ist bekannt**
Planungshilfe: Die Raumgröße ist bekannt

a. Es liegen nur Größenangaben zu den Räumen vor
angenommene Deckenfläche 100 m²

Unterkonstruktion
Deckenfläche = Unterkonstruktionsfläche  = 100 m²

Wandwinkel
Raumumfang = Länge Wandwinkel

Annahme zu den aktiven Kassetten:
80% der Deckenfläche = aktive Kassetten = 80 m²

Einlegen von aktiven
- gelochten Kassetten Größe EG11 / EG21
- ungelochten Kassetten Größe EU11 / EU21
= aktive Kassettenfläche  = 80 m²

Kleine Kassetten werden als Zulage zu den
Kassetten EG11/21 und EU11/EU21 prozentual geschätzt.
Der nachfolgend angegebene Prozentsatz beruht auf
unverbindlichen Erfahrungswerten. Dieser kann je nach
Raumgröße, Lage und Anzahl der Einbauteile schwanken.
Bezugsfläche = aktive Kassettenfläche = 80 m²
Die Flächenangaben werden auf ganze Kassetten gerundet.

Zulage Kassette
- EG12 / EU 12 ca. 10%  = 7,81 m²
- EG22 / EU 22 ca. 10%  = 7,92 m²

INAKTIVE KASSETTENFLÄCHEN
Differenz zwischen Decken- und aktiver Kassettenfläche
100 m² - 80 m² = inaktive Kassetten = 20 m²
Hinweis:
Zur Vermeidung von angeschnittenen Löchern
und einer ungleichmäßigen gelochten Randausbildung
werden ungelochte inaktive Kassettenflächen im Randbereich empfohlen.

UNGELOCHTER FUGENLOSEN RANDFRIES
als Alternative zu der inaktiven ungelochten
Kassettenfläche.
Massenermittlung: Raumumfang = Länge Randfries
Hinweis:
Friesbreiten > 1 m werden nach m²-Fläche ausgeschrieben

Wenn der Randfries ausgeschrieben wird, entfallen bzw.
minimieren sich folgende Positionen:
-  Wand-, bzw. Stufenwandwinkel entfällt
- inaktive Kassettenfläche
Position minimieren sich um die Fläche des
Randfrieses
-T-Schienen Unterkonstruktion
Position minimiert sich um die Fläche des Randfrieses
Menge: 0,000 --

**03.01.01.2 Planungshilfe: Die Kühl- / Heizleistung ist bekannt**
b. Es liegen Größen- und Leistungsangaben vor
Annahmen Raum:
Raumgröße 100 m²
Kühlleistung 5.500 W (55 W/m²)
Heizleistung 5.000 W (50 W/m²)

Die Angaben zur Heiz- und Kühlleistung bezogen auf die
Modulfläche entnehmen Sie bitte unseren Technischen
Informationen.

Annahmen Temperatur
Kühlfall Temperaturdifferenz zw. Raum- und mittlerer
Wassertemperatur  10 K
angenommene Raumtemperatur 26°C
Heizfall Temperaturdifferenz zw. Raum- und mittlerer
Wassertemperatur  15 K
angenommene Raumtemperatur 20°C

Bestimmung der aktiven und inaktiven Kassettenfläche

angenommene Kühlleistung Raum:  5.500 W
Kühlleistung Kassette:  71,7 W/m²
aktive Kassettenfläche = 5.500 W / 71,7 W/m² = 77 m²

angenommene Heizleistung Raum:  5.000 W
Heizleistung Kassette:  78,1 W/m²
aktive Kassettenfläche = 5.000 W / 78,1 W/m² = 64 m²

aktive Kassettenfläche  = 77 m²
inaktive Kassettenfläche = 100 m² - 77 m² = 23 m²

Zur unverbindlichen Bestimmung der Zulagepositionen
"aktive kleine Kassetten" (Pos. 031 / 041) wird nach Er
mittlung aller aktiven Flächen, wie im Punkt a
beschrieben verfahren.

Die genaue Massenermittlung der Zulagepositionen
erfolgt mit Erstellung der Montageplanung.
Die Vorgehensweise zur Rohrverlegung entnehmen
Sie bitte dem Titel 1.10 ClimaDomo Rohrverlegung

Gern erstellt die ClimaDomo die Ausschreibungsunterlagen für Sie.
Menge: 0,000 --

**03.01.01.3 Technische Daten**
Hinweistext zum Titel ClimaDomo
Kassettendecke / -Deckensegel gelocht* / ungelocht*
Kassettengröße: 1.250 x 625 mm* / 1.200 x 600 mm*

Technische Daten

Gewicht (gefüllt, inkl. Unterkonstruktion): 12,0 kg/m²
Aufbauhöhe (ohne Unterkonstruktion):  12,5 mm

TRÄGERPLATTE gelochte* / ungelochte* Kassetten
Danoline Gipskassette endbehandelt matt weiß,
zum Einlegen in sichtbare T-Schienen-Unterkonstruktion
Plattendicke: 12,5 mm

GELOCHTE KASSETTEN*
Rundlochung  6/15 R*
Quadratlochung 9/20 Q*
Rückseite kaschiert mit Akustikvlies, Farbe grau
Plattendicke: 12,5 mm

Heiz- und Kühlleistungen, nach DIN EN 14240
bezogen auf die aktive Fläche

Kühlleistung
Temperaturdifferenz 8 K  62,6 W/m²
Temperaturdifferenz 10 K 79,2 W/m²

Heizleistung
Temperaturdifferenz  15 K 86,3 W/m²

Ausführung gemäß ClimaDomo Detail D 02
Unterkonstruktion, Wandanschluss,
Kassettenmontage

* Nichtzutreffendes streichen
Menge: 0,000 --

**03.01.01.4 Verarbeitungshinweise**
Hinweistext für ClimaDomo
Kassettendecken / -Deckensegel

Die ClimaDomo Kassettendecken bestehen aus Danoline-
Gipsplatten, in die Clina Kapillarrohrmatten integriert
sind.

Vorteile der Systeme

- hohe Heiz- und Kühlleistungen geprüft nach
DIN EN 1420:2004-04
- die Baustoffklasse schwer entflammbar geprüft nach
DIN EN 13501-1 mit 40 mm Dämmstoffauflage
Rohdichte 17kg/m³
- keine Beeinflussung der Schallabsorption durch
Wärmeleitbleche oder ähnliches
- Oberfläche der Gipskassetten endbehandelt,
Malerarbeiten entfallen

Verarbeitungshinweise

Grundlage für die Verarbeitung  ist die DIN 18181.

- Baustellenbedingungen für Trockenbauarbeiten mit
Gipssystemen der Industriegruppe Gipsplatten im
Bundesverband der Gipsindustrie sind einzuhalten.
- Raumtemperatur darf 10°C nicht unterschreiten

- Montage der Kassetten nach DIN 18 168-1
- Unterkonstruktion: sichtbare T-Profile, farblich
endbeschichtet
- drucksteife Abhängung mittels Noniusabhängern, befest
igt
mit bauaufsichtlich zugelassenen Befestigungsmitteln
- Kassetten in Unterkonstruktion einlegen
- Unterbrechungen bis 30cm Einzelbreite werden entgegen
ATV-DIN 18299, Ab. 5, Punkt 5.1.6. nicht übermessen,
und nach entsprechenden Positionen vergütet.
Menge: 0,000 --

##### Untertitel 03.01.02 Unterkonstruktion

**03.01.02.1 Unterkonstruktion Kassettendecke**
Unterkonstruktion Kassettendecke
für Kassettengröße:
1.250 x 625 mm* 1.200 x 600 mm*
in Teilbereichen 625 x 625 mm* / 600 x 600 mm*

- Knauf AMF T- Trag- und Querschienen
- Ausführung aus verzinkten Stahlblechprofilen
DIN 18182-1
- abhängen mit Noniusabhängern
- Befestigung an der Rohdecke mit bauaufsichtlich
zugelassenen Befestigungsmitteln

ABSTÄNDE Tragschienen
- 1.250 mm* / 625 mm*
- 1.200 mm* / 600 mm*
Hinweis: Die Kassetten müssen immer mit 2 Seiten auf
einer Tragschiene aufliegen.

AUSFÜHRUNG der T-Schienen:
- DXB 24 stumpf gestoßen (empfohlen) Sichtbreite 24 mm*
- DX  24  gekröpft Sichtbreite 24 mm*
- DX  35  gekröpft Sichtbreite 35 mm*
- DX  15  gekröpft Sichtbreite 15 mm*
- Fineline Sichtbreite 15 mm mit 6,5 mm breiter Nut*

FARBE der T-Schiene
- weiß ähnl. RAL 9010*
- Farbe nach Wahl lt. Herstellerfarbkarte: ............
*

Mindestabhängehöhe: 150 mm

Einbauhöhe:  ..... m
Abhänghöhe:  ..... cm
Deckenausführung ohne Brandschutzanforderungen
Befestigungsuntergrund:
Stahlbeton* /
Holzbalken, Achsmaß .... cm* /
Stahlträger, Profile ......, Achsmaß .... cm*

* Nichtzutreffendes streichen
Menge: 0,000 m²

**03.01.02.2 Wandwinkel im Farbton der Tragschienen**
Wandwinkel im Farbton der Tragschienen liefern
und mittels zugelassene n Befestigungsmitteln
an aufsteigenden Bauteilen befestigen

Typ: L-Winkel 19 x 24 mm
Menge: 0,000 m

**03.01.02.3 Stufenwandwinkel im Farbton der Tragprofile**
Stufenwandwinkel im Farbton der Tragprofile liefern
und mittels zugela ssenen Befestigungsmitteln
an aufsteigenden Bauteilen befestigen

Abwicklung: 15/15/8/25
Menge: 0,000 m

##### Untertitel 03.01.03 Aktive Kassettenflächen

**03.01.03.1 Einlegen von gelochten Kassetten der Größe EG11**
Einlegen von gelochten Kassetten in die
Unterkonstruktion, wie im Titel beschrieben
Größe: EG11 (1.250 x 625 mm)* EG21 (1.200 x 600 mm)*

- Anschluss der aktiven Kassetten an die vorgefertigte
Rohrleitung durch Einstecken der flexiblen Schläuche
in die Steckkupplung der vorgefertigten Rohrleitung und
der Kassetten.
- Verbindung der aktiven Kassetten durch Einstecken der
flexiblen Schläuche in die Steckkupplungen dieser
Kassetten.
- Durch Zugprobe ist der feste Sitz der Anschlussschläuche in den Steckkupplungen zu überprüfen.

* Nichtzutreffendes streichen
Menge: 0,000 m²

**03.01.03.2 Einlegen von gelochten Kassetten Größe EG12**
Zulage zur Pos. Einlegen von gelochten
Kassetten Größe EG11/21:

Einlegen von gelochten Kassetten
Größe EG12 (625 x 625 mm)* EG22 (600 x 600 mm)*

* Nichtzutreffendes Streichen
Menge: 0,000 m2

**03.01.03.3 Einlegen von ungelochten Kassetten Größe: EU11**
Einlegen von ungelochten Kassetten in die
Unterkonstruktion, wie im Ti tel beschrieben
Größe: EU11 (1.250 x 625 mm)* EU21 (1.200 x 600 mm)*

- Anschluss der aktiven Kassetten an die vorgefertigte
Rohrleitung durch Einstecken der flexiblen Schläuche
in die Steckkupplung der vorgefertigten Rohrleitung und
der Kassetten.
- Verbindung der aktiven Kassetten durch Einstecken der
flexiblen Schläuche in die Steckkupplungen dieser
Kassetten.
- Durch Zugprobe ist der feste Sitz der Anschlussschläuche in den Steckkupplungen zu überprüfen.

* Nichtzutreffendes streichen
Menge: 0,000 m²

**03.01.03.4 Einlegen von ungelochten Kassetten Größe EU12**
Zulage zur Pos. Einlegen von ungelochten
Kassetten Größe EU11/21:

Einlegen von ungelochten Kassetten
Größe: EU12 (625 x 625 mm)* EU22 (600 x 600 mm)*

* Nichtzutreffendes streichen
Menge: 0,000 m²

##### Untertitel 03.01.04 Inaktive Kassettenflächen

**03.01.04.1 Inaktive ungelochte Kassettenflächen**
Inaktive ungelochte Kassettenflächen

- Kassetten in T-Schienen-Unterkonstruktion einlegen.
- Im Randbereich sind die Kassetten ggf. zuzuschneiden.
Menge: 0,000 m²

**03.01.04.2 Inaktive gelochte Kassettenflächen**
Inaktive gelochte Kassettenflächen

- Kassetten in T-Schienen-Unterkonstruktion einlegen.
- Im Randbereich sind die Kassetten ggf. zuzuschneiden.
Menge: 0,000 m²

**03.01.04.3 Inaktiver ungelochter fugenloser Randfries**
Inaktiver ungelochter fugenloser Randfries

Unterkonstruktion und Schraubabstände nach DIN 18 181
Randfriese in der Größe so abstimmen, dass im Deckenfeld nur ganze Kassetten verwendet werden.

AUFBAU
- Unterkonstruktion UD/CD Profile
- Beplankung  1 x 12,5 mm dicke Gipsplatten
- T-Tragschiene als Übergang zum gerasterten Deckenfeld

Verspachtelung gemäß Merkblatt Nr. 2 (IGG, April 2003)
Qualitätsstufe Q 2 (Standardverspachtelung)
Menge: 0,000 m

##### Untertitel 03.01.05 Eventualpositionen

**03.01.05.1 Zulage Kassettenausführung mit vertiefter Kante: Belgravia**
Zulage zu den aktiven und inaktiven Kassetten
Kassettenausführung mit vertiefter Kante

Kantenbezeichnung: Belgravia

Kantenausführung lt. ClimaDomo Detail D 02
Designlösungen
Menge: 0,000 m²

**03.01.05.2 Dämmung der Deckenfläche mit Mineralwolle**
Dämmung der Deckenfläche mit
Mineralwolle DIN EN 13162

Dicke: 40 mm

WLG: 040

längenbezogener Strömungswiderstand
nach DIN EN 29053: r >= 5kPa*s/m²
Menge: 0,000 m²

**03.01.05.3 Sichtbares Knauf AMF Rahmenprofil**
Sichtbares Knauf AMF Rahmenprofil
zur Aufnahme der Kassetten

Rahmengröße: a .... mm x b .... mm
Abhängehöhe: .... mm

Rahmenprofil
- Aluminium-Strangpressprofil
- Profilbreite (Sichtseite):  30 mm
- Profilhöhe mit rückseitiger Nut:  42 mm
- Oberflächen:
eloxiert E6 EV1*; grau ähnl. RAL 9006*;
weiß ähnl. RAL 9010*
- Rahmenecken auf Gehrung geschnitten mit integrierten
Eckverbindern
- Profilstoß mit integrierten Längsverbindern
- Abhängung mit Drahtseilen und verstellbaren
Drahtseilhaltern (separate Pos.)
- Befestigung an der Rohdecke mit bauaufsichtlich
zugelassenen Befestigungsmitteln

Heiz- und Kühlkassetten
- einfache Kassettenanordnung*
Segelbreite 1.250 mm* / 1.200 mm*
mit T- Querschienen (separate Pos. Unterkonstruktion)
in Rahmen einlegen
Verlegung freigespannt zwischen den Rahmenprofilen

- doppelte Kassettenanordnung*
Segelbreite 2.500 mm* / 2.400 mm*
mit T- Trag- und Querschienen
(separate Pos. Unterkonstruktion) in Rahmen einlegen
Abhängung der T- Tragschiene von der Rohdecke

Ausführung und Heiz- und Kühlleistung
gemäß ClimaDomo Detail D 02 Deckensegel

* Nichtzutreffendes streichen
Menge: 0,000 St

**03.01.05.4 Seilabhänger zum Knauf AMF Rahmenprofil**
Seilabhänger zum Knauf AMF Rahmenprofil

bestehend aus:
- Deckenbefestiger
- Drahtseil
- Drahtseilhalter
- Nutenstein

Ausführung:
- als dauerhaft verstellbare Drahtseilabhängung
- max. Befestigungsabstand: 1.200 mm
Anordnung nach Verlegeplan bzw. Angaben der
Bauleitung
- Befestigung an der Rohdecke mit bauaufsichtlich
zugelassenen Befestigungsmitteln

Ausführung gemäß Knauf AMF Verlegeanleitung
Deckensegel THERMATEX Sonic sky (801)

siehe auch www.amfgrafenau.de
DOWNLOAD, Verlegeanleitung,
Verlegeanleitung Deckensegel
Menge: 0,000 Stck

#### Titel 03.02 Kassettendecke klein gelocht / ungelocht

##### Untertitel 03.02.01 Planungshilfe, Technische Daten und Verarbeitungshinweise

**03.02.01.1 Planungshilfe: Die Raumgröße ist bekannt**
Planungshilfe: Die Raumgröße ist bekannt

a. Es liegen nur Größenangaben zu den Räumen vor
angenommene Deckenfläche 100 m²

UNTERKONSTRUKTION
Deckenfläche = Unterkonstruktionsfläche  = 100 m²

WANDWINKEL
Raumumfang = Länge Wandwinkel

AKTIVE KASSETTENFLÄCHEN
Annahme zu den aktiven Kassetten:
80% der Deckenfläche = aktive Kassetten = 80 m²

Einlegen von
- gelochten Kassetten Größe EG12 / EG22
- ungelochten Kassetten Größe EU12 / EU22
= aktive Kassettenfläche  = 80 m²

INAKTIVE KASSETTENFLÄCHEN
inaktive ungelochte / gelochte
Kassettenflächen
Differenz zwischen Decken- und aktiver Kassettenlfläche
100 m² - 80 m² = inaktive Kassetten  = 20 m²
Hinweis:
Zur Vermeidung von angeschnittenen Löchern
und einer ungleichmäßigen gelochten Randausbildung
werden ungelochte inaktive Kassettenflächen im Randbereich empfohlen.

UNGELOCHTER FUGENLOSER RANDFRIES
ungelochter fugenloser Randfries
als Alternative zu der inaktiven ungelochten Kassettenfläche.
Massenermittlung: Raumumfang = Länge Randfries
Hinweis:
Friesbreiten > 1 m werden nach m²-Fläche ausgeschrieben

Wenn der Randfries ausgeschrieben wird, entfallen bzw.
minimieren sich folgende Positionen:
-Wand-, bzw. Stufenwandwinkel entfällt
-inaktive Kassettenfläche
Pos. minimieren sich um die Fläche des Randfrieses
-T-Schienen Unterkonstruktion
Pos. minimiert sich um die Fläche des Randfrieses
Menge: 0,000 Stck

**03.02.01.2 Planungshilfe: Die Kühl-/Heinzleistung ist bekannt**
b. Es liegen Größen- und Leistungsangaben vor
Annahmen Raum:

Raumgröße 100 m²
Kühlleistung 5.500 W (55 W/m²)
Heizleistung 5.000 W (50 W/m²)

Die Angaben zur Heiz- und Kühlleistung bezogen auf die
aktive Kassettenfläche entnehmen Sie bitte unseren Tech
nischen Informationen.

Annahmen Temperatur
Kühlfall Temperaturdifferenz zw. Raum- und mittlerer
Wassertemperatur  10 K
angenommene Raumtemperatur 26°C
Heizfall Temperaturdifferenz zw. Raum- und mittlerer
Wassertemperatur  15 K
angenommene Raumtemperatur 20°C

Bestimmung der aktiven und inaktiven Kassettenfläche

angenommene Kühlleistung Raum:  5.500 W
Kühlleistung Kassette:  71,7 W/m²
aktive Kassettenfläche = 5.500 W / 71,7 W/m² = 77 m²

angenommene Heizleistung Raum:  5.000 W
Heizleistung Kassette:  78,1 W/m²
aktive Kassettenfläche = 5.000 W / 78,1 W/m² = 64 m²

aktive Kassettenfläche  = 77 m²
inaktive Kassettenfläche = 100 m² - 77 m² = 23 m²

Die Vorgehensweise zur Rohrverlegung entnehmen
Sie bitte dem Titel 1.10 ClimaDomo Rohrverlegung

Gern erstellt die ClimaDomo die Ausschreibungsunterlagen für Sie.
Menge: 0,000 Stck

**03.02.01.3 Verarbeitungshinweise**
Hinweistext für ClimaDomo
Kassettendecken / -Deckensegel

Die ClimaDomo Kassettendecken bestehen aus Danoline-
Gipsplatten, in die Clina Kapillarrohrmatten integriert
sind.

Vorteile der Systeme

- hohe Heiz- und Kühlleistungen geprüft nach
DIN EN 1420:2004-04
- die Baustoffklasse schwer entflammbar geprüft nach
DIN EN 13501-1 mit 40 mm Dämmstoffauflage
Rohdichte 17kg/m³
- keine Beeinflussung der Schallabsorption durch
Wärmeleitbleche oder ähnliches
- Oberfläche der Gipskassetten endbehandelt,
Malerarbeiten entfallen

Verarbeitungshinweise

Grundlage für die Verarbeitung  ist die DIN 18181.

- Baustellenbedingungen für Trockenbauarbeiten mit
Gipssystemen der Industriegruppe Gipsplatten im
Bundesverband der Gipsindustrie sind einzuhalten.
- Raumtemperatur darf 10°C nicht unterschreiten

- Montage der Kassetten nach DIN 18 168-1
- Unterkonstruktion: sichtbare T-Profile, farblich
endbeschichtet
- drucksteife Abhängung mittels Noniusabhängern, befest
igt
mit bauaufsichtlich zugelassenen Befestigungsmitteln
- Kassetten in Unterkonstruktion einlegen
- Unterbrechungen bis 30cm Einzelbreite werden entgegen
ATV-DIN 18299, Ab. 5, Punkt 5.1.6. nicht übermessen,
und nach entsprechenden Positionen vergütet.
Menge: 0,000 Stck

**03.02.01.4 Technische Daten**
Hinweistext zum Titel ClimaDomo
Kassettendecke / -Deckensegel gelocht* / ungelocht*
Kassettengröße: 625 x 625 mm* / 600 x 600 mm*

Technische Daten

Gewicht (gefüllt, inkl. Unterkonstruktion): 12,0 kg/m²
Aufbauhöhe (ohne Unterkonstruktion):  12,5 mm

TRÄGERPLATTE gelochte* / ungelochte* Kassetten
Danoline Gipskassette endbehandelt matt weiß,
zum Einlegen in sichtbare T-Schienen-Unterkonstruktion

GELOCHTE KASSETTEN*
Rundlochung  6/15 R*
Quadratlochung 9/20 Q*
Rückseite kaschiert mit Akustikvlies, Farbe grau

Heiz- und Kühlleistungen, nach DIN EN 14240
bezogen auf die aktive Fläche

Kühlleistung
Temperaturdifferenz 8 K  62,6 W/m²
Temperaturdifferenz 10 K 79,2 W/m²

Heizleistung
Temperaturdifferenz  15 K 86,3 W/m²

Ausführung gemäß ClimaDomo Detail D 02
Unterkonstruktion, Wandanschluss,
Kassettenmontage

* Nichtzutreffendes streichen
Menge: 0,000 Stck

##### Untertitel 03.02.02 Unterkonstruktion

**03.02.02.1 Unterkonstruktion Kassettendecke**
Unterkonstruktion Kassettendecke
für Kassettengröße: 625 x 625 mm* 600 x 600 mm*

Unterkonstruktion Kassettendecke für
Kassettengröße:
1.250 x 625 mm*
1.200 x 600 mm*
in Teilbereichen 625 x 625 mm* / 600 x 600 mm*

- Knauf AMF T- Trag- und Querschienen
- Ausführung aus verzinkten Stahlblechprofilen
DIN 18182-1
- abhängen mit Noniusabhängern
- Befestigung an der Rohdecke mit bauaufsichtlich
zugelassenen Befestigungsmitteln

ABSTÄNDE Tragschienen
- 1.250 mm* / 625 mm*
- 1.200 mm* / 600 mm*
Hinweis: Die Kassetten müssen immer mit 2 Seiten auf
einer Tragschiene aufliegen.

AUSFÜHRUNG der T-Schienen:
- DXB 24 stumpf gestoßen (empfohlen) Sichtbreite 24 mm*
- DX  24  gekröpft Sichtbreite 24 mm*
- DX  35  gekröpft Sichtbreite 35 mm*
- DX  15  gekröpft Sichtbreite 15 mm*
- Fineline Sichtbreite 15 mm mit 6,5 mm breiter Nut*

FARBE der T-Schiene
- weiß ähnl. RAL 9010*
- Farbe nach Wahl lt. Herstellerfarbkarte: ............
*

Mindestabhängehöhe: 150 mm

Einbauhöhe:  ..... m
Abhänghöhe:  ..... cm
Deckenausführung ohne Brandschutzanforderungen
Befestigungsuntergrund:
Stahlbeton* /
Holzbalken, Achsmaß .... cm* /
Stahlträger, Profile ......, Achsmaß .... cm*

* Nichtzutreffendes streichen
Menge: 0,000 m²

**03.02.02.2 Wandwinkel im Farbton der Tragschienen**
Wandwinkel im Farbton der Tragschienen liefern und
mittels zugelassenen Befestigungsmitteln an
aufsteigenden
Bauteilen befestigen

Typ: L-Winkel 19 x 24 mm
Menge: 0,000 m

**03.02.02.3 Stufenwandwinkel im Farbton der Tragprofile**
Stufenwandwinkel im Farbton der Tragprofile liefern und
mittels zugelassenen Befestigungsmitteln an aufsteigenden Bauteilen befestigen
Abwicklung: 15/15/8/25
Menge: 0,000 m

##### Untertitel 03.02.03 Aktive Kassettenflächen

**03.02.03.1 Einlegen von gelochten Kassetten Größe: EG21/22**
Einlegen von gelochten Kassetten in die
Unterkonstruktion  Größe:
EG21 (625 x 625 mm)*
EG22 (600 x 600 mm)*

- Anschluss der aktiven Kassetten an die vorgefertigte
Rohrleitung durch Einstecken der flexiblen Schläuche
in die Steckkupplung der vorgefertigten Rohrleitung und
der Kassetten.
- Verbindung der Kassetten durch Einstecken der
flexiblen
Schläuche in die Steckkupplungen der Kassetten
- Durch Zugprobe ist der feste Sitz der Anschlussschläuche
in den Steckkupplungen zu überprüfen.

* Nichtzutreffendes streichen
Menge: 0,000 m²

**03.02.03.2 Einlegen von ungelochten Kassetten Größe: EU 12/22**
Einlegen von ungelochten Kassetten in die Unterkonstruktion, wie im Titel beschrieben
Größe:
EU12 (625 x 625 mm)*
EU22 (600 x 600 mm)*

- Anschluss der aktiven Kassetten an die vorgefertigte
Rohrleitung durch Einstecken der flexiblen Schläuche
in die Steckkupplung der vorgefertigten Rohrleitung und
der Kassetten.
- Verbindung der Kassetten durch Einstecken der
flexiblen Schläuche in die Steckkupplungen der
Kassetten
- Durch Zugprobe ist der feste Sitz der Anschlussschläuche in den Steckkupplungen zu überprüfen.

* Nichtzutreffendes streichen
Menge: 0,000 m²

##### Untertitel 03.02.04 Inaktive Kassettenflächen

**03.02.04.1 Inaktive ungelochte Kassettenflächen**
Inaktive Kassetten in T-Schienen-Unterkonstruktion
einlegen.
Im Randbereich sind die Kassetten ggf. zuzuschneiden.
Menge: 0,000 m²

**03.02.04.2 Inaktive gelochte Kassettenflächen**
Inaktive gelochte Kassetten in
T-Schienen-Unterkonstruktion einlegen.

Im Randbereich sind die Kassetten ggf. zuzuschneiden.
Menge: 0,000 m²

**03.02.04.3 Inaktiver ungelochter fugenloser Randfries**
Inaktiver ungelochter fugenloser Randfries

Unterkonstruktion und Schraubabstände nach DIN 18 181
Randfriese in der Größe so abstimmen, dass im Deckenfeld nur ganze Kassetten verwendet werden.

AUFBAU
- Unterkonstruktion UD/CD Profile
- Beplankung  1 x 12,5 mm dicke Gipsplatten
- T-Tragschiene als Übergang zum gerasterten Deckenfeld

Verspachtelung gemäß Merkblatt Nr. 2 (IGG, April 2003)
Qualitätsstufe Q 2 (Standardverspachtelung)
Menge: 0,000 m

##### Untertitel 03.02.05 Eventualpositionen

**03.02.05.1 Kassettenausführung mit vertiefter Kante: Belgravia**
Zulage zu den aktiven und inaktiven Kassetten
Kassettenausführung mit vertiefter Kante

Kantenbezeichnung: Belgravia

Kantenausführung lt. ClimaDomo Detail D 02
Designlösungen
Menge: 0,000 m²

**03.02.05.2 Dämmung der Deckenfläche mit Mineralwolle DIN EN 13162**
Dämmung der Deckenfläche mit Mineralwolle
DIN EN 13162

Dicke: 40 mm
WLG: 040

längenbezogener Strömungswiderstand
nach DIN EN 29053:

r >= 5kPa*s/m²
Menge: 0,000 m²

**03.02.05.3 Sichtbares Knauf AMF Rahmenprofil zur Aufnahme der Kassetten**
Sichtbares Knauf AMF Rahmenprofil zur
Aufnahme der Kassetten

Rahmengröße: a .... mm x b .... mm
Abhängehöhe: .... mm

Rahmenprofil
- Aluminium-Strangpressprofil
- Profilbreite (Sichtseite):  30 mm
- Profilhöhe mit rückseitiger Nut:  42 mm
- Oberflächen:
eloxiert E6 EV1*; grau ähnl. RAL 9006*;
weiß ähnl. RAL 9010*
- Rahmenecken auf Gehrung geschnitten mit integrierten
Eckverbindern
- Profilstoß mit integrierten Längsverbindern
- Abhängung mit Drahtseilen und verstellbaren
Drahtseilhaltern (separate Pos.)
- Befestigung an der Rohdecke mit bauaufsichtlich
zugelassenen Befestigungsmitteln

Heiz- und Kühlkassetten
- einfache Kassettenanordnung*
Segelbreite 625 mm* / 600 mm*
Verlegung freigespannt zwischen den Rahmenprofilen

- doppelte Kassettenanordnung*
Segelbreite 1.250 mm* / 1.200 mm*
Verlegung freigespannt zwischen den Rahmenprofilen

- dreifache Kassettenanordnung*
Segelbreite 1.875 mm* / 1.800 mm*
mit T- Trag- und Querschienen
(seperate Pos. Unterkonstruktion)
in Rahmen einlegen
Abhängung der T- Tragschiene von der Rohdecke

- vierfache Kassettenanordnung*
Segelbreite 2.500 mm* / 2.400 mm*
mit T- Trag- und Querschienen
(seperate Pos. Unterkonstruktion)
in Rahmen einlegen
Abhängung der T- Tragschiene von der Rohdecke

Ausführung und Heiz- und Kühlleistung
gemäß ClimaDomo Detail D 02 Deckensegel

* Nichtzutreffendes streichen
Menge: 0,000 St

**03.02.05.4 Seilabhänger zum Knauf AMF Rahmenprofil**
Seilabhänger zum Knauf AMF Rahmenprofil

bestehend aus:
- Deckenbefestiger
- Drahtseil
- Drahtseilhalter
- Nutenstein

Ausführung:
- als dauerhaft verstellbare Drahtseilabhängung
- max. Befestigungsabstand: 1.200 mm
Anordnung nach Verlegeplan bzw. Angaben der
Bauleitung
- Befestigung an der Rohdecke mit bauaufsichtlich
zugelassenen Befestigungsmitteln

Ausführung gemäß Knauf AMF Verlegeanleitung
Deckensegel THERMATEX Sonic sky (801)

siehe auch: www.amfgrafenau.de
DOWNLOAD, Verlegeanleitung,
Verlegeanleitung Deckensegel
Menge: 0,000 St

#### Titel 03.03 Eventualpositionen

##### Untertitel 03.03.01 Ausschnitte für Einbauteile

**03.03.01.1 Ausschnitt für Einbauteile**
Ausschnitt für Einbauteile

Breite des Ausschnittes: .... mm

Ausschnitt als als Zulage zur T-Schienen-Unter-
konstruktion und inaktiven Kassettenflächen

- Unterkonstruktion bestehend aus Trag- und
Querschinen
- Breite der Querschienen = Breite des Ausschnittes
- Einlegen von GK-Plattenstreifen in die Felder,
die nicht
- mit Einbauteilen z.B. Langfeldleuchten bestückt
werden.

Ausführung gemäß ClimaDomo Detail D 02
Rastereinbauleuchten, Ausschnitte für Einbauteile
Menge: 0,000 m

##### Untertitel 03.03.02 Öffnungen in aktiven Kassetten

**03.03.02.1 Öffnungen zur Kabeldurchführung bzw. zur Befestigung von leichten Anbauteilen**
Öffnungen zur Kabeldurchführung
bzw. zur Befestigung von leichten Anbauteilen
zwischen den Kapillarrohren herstellen

max. Breite: 13 mm
Menge: 0,000 St

**03.03.02.2 Befestigungspunkte für Anbauteile in aktiven Kassetten vorbereiten**
Öffnungen zur Kabeldurchführung bzw. zur
Befestigung von leichten Anbauteilen
zwischen den Kapillarrohren herstellen

max. Breite: 13 mm

Einmessen der Befestigungspunkte nach Vorgabe
des Gewerkes Elektro und Dübel montieren.
Die Öffnungen für die Befestigungspunkte müssen
zwischen den Kapillarrohren sitzen und dürfen diese
nicht beschädigen.

ungelochte Kassetten
Bohrungen von der Modulrückseite herstellen.

gelochte Kassetten
Lochung der Gipsplatte zur Befestigung nutzen.
Dübeldurchmesser auf Lochung abstimmen.

Geringe Lasten bis 0,02 kN je Abhängepunkt*
Die Last kann direkt in das Modul eingeleitet werden.
empfohlener Dübel: Hilti Universeller Kunststoffdübel
HUD-1 5x25 Bohrerdurchmesser 5 mm

Lasten bis 0,06 kN je Abhängepunkt*
Die Last ist in die Unterkonstruktion einzuleiten.
empfohlener Dübel: Würth W-MH 4/20
Bohrerdurchmesser: 8 mm
Klemmlänge: 20 mm
Befestigungskrallen parallel zu Kapillarrohren

Lasten > 0,06 kN je Abhängepunkt*
Die Last ist direkt in die Rohdecke einzuleiten.

Ausführung gemäß ClimaDomo Detail D 02
Anbauteile

* Nichtzutreffendes streichen
Menge: 0,000 St

**03.03.02.3 Öffnungen in aktiven Kassetten für Durchdringungen Öffnungsgröße: 100mm**
Öffnungen in aktiven Kassetten für
Durchdringungen z.B. Sprinkler

Öffnungsgröße: bis 100 mm

- werkseitig vorbereitet
- Die Kapillarrohre werden an einem Ring aus
Gipsfaserplatte an der Öffnung vorbeigeführt.
- Der Innendurchmesser des Rings entspricht der
Bauteilöffnung.
- Markierung der Öffnung in Trägerplatte durch
Bohrung d= 10 mm
- Schutz vor Beschädigung der Kapillarrohre beim
Ausschneiden der Öffnung durch Gipsfaserring.

Ausführung gemäß ClimaDomo Detail D 02
Öffnungen in aktiven Kassetten
Menge: 0,000 St

**03.03.02.4 Öffnungen in aktiven Kassette für Einbauteile Öffnungen bis 120 mm**
Öffnungen in aktiven Kassette für Einbauteile

Öffnungen bis 120 mm

- werkseitig vorbereitet
- Die Kapillarrohre werden an einem Ring aus
Gipsfaserplatte an der Öffnung vorbeigeführt.
- Der Innendurchmesser des Ringes entspricht der
Bauteilöffnung.
- Markierung der Öffnung in der Kassette durch
Bohrung d= 10 mm
- Schutz vor Beschädigung der Kapillarrohre beim
Ausschneiden der Öffnung durch Gipsfaserring
- Ringkonstruktion = Kassenbreite, somit wird die
Last in die T- Schienenkonstruktion eingeleitet
- T- Schienen im Bereich der Ringkonstruktion
zusätzlich von der Rohdecke abhängen
- Lasten > 0,06 kN direkt von der Rohdecke abhängen

Ausführung gemäß ClimaDomo Detail D 02
Öffnungen in aktiven Kassetten
Menge: 0,000 St

##### Untertitel 03.03.03 Öffnungen in inaktiven Bereichen

**03.03.03.1 Öffnungen im inaktiven Bereich herstellen**
Öffnungen im inaktiven Bereich
der ClimaDomo Heiz- und Kühlsysteme herstellen

Öffnungsausschnitt rund bis .... mm

Bei größeren Öffnungen sind notwendiger Wechsel in der
Unterkonstruktion und zusätzliche Abhänger zu berücksic
htigen.

Ausführung gemäß ClimaDomo Detail D 02
Anbauteile Lastenübersicht
Menge: 0,000 St

**03.03.03.2 Ausschnitte im inaktiven Bereich herstellen**
Ausschnitte im inaktiven Bereich
der ClimaDomo Heiz- und Kühlsysteme herstellen

Ausschnitt B x L: ... x ..... mm

Bei größeren Ausschnitten sind notwendige Wechsel in
der Unterkonstruktion und zusätzliche Abhänger zu
berücksichtigen.

Ausführung gemäß ClimaDomo Detail D 02
Anbauteile Lastenübersicht
Menge: 0,000 St

##### Untertitel 03.03.04 Deckensprünge und Formteile

**03.03.04.1 Deckensprung GK- L- Winkel F- Winkel T- Tragschiene**
Ausschnitte im inaktiven Bereich
der ClimaDomo Heiz- und Kühlsysteme herstellen

Ausschnitt B x L: ... x ..... mm

- L- Winkel verleimt aus Knauf Gipsplattenstreifen
mit 1 St V- Fräsung
Plattendicke:  12,5mm
Schenkelmaß:  a= .... mm, b= ..... mm,
Winkel:  (a,b)= .....°
einschließlich notwendiger Unterkonstruktion
Abhängung / Befestigung an der Rohdecke
mit bauaufsichtlich zugelassenen Befestigungsmitteln

- F- Winkel
Stahlblech verzinkt d= 0,5 mm
Abwicklung:  13 x 16 x 27 x 46 mm
Oberfläche:  im Farbton der T- Schienkonstruktion
Befestigung an GK-L- Winkel mit Schnellbauschrauben
TN 3,5 x 25 mm

- T- Tragschiene
Breite / Form:  entsprechend der T- Schienkonstruktio
n
Oberfläche:  im Farbton der T- Schienkonstruktion
drucksteif mit bauaufsichtlich zugelassenen
Befestigungsmitteln von der Rohdecke abgehangen

Ausführung gemäß ClimaDomo Detail D 02
Deckensprünge und Formteile
Menge: 0,000 m

**03.03.04.2 Deckensprungaus: GK- Z- Winkel T- Tragschine**
Deckensprungaus: GK- Z- Winkel T- Tragschine

- Z- Winkel verleimt aus Knauf Gipsplattenstreifen
mit 1+1 V-Fräsung
Plattendicke:  12,5 mm
Schenkelmaß: a= ..... mm, b= .....mm, c= .... mm
Winkel: (a,b)= .... °, Winkel (b,c)= ....°
einschließlich notwendiger Unterkonstruktion
Abhängung / Befestigung an der Rohdecke
mit bauaufsichtlich zugelassenen Befestigungsmitteln

- T- Tragschiene
Breite / Form: entsprechend der T- Schienkonstruktion
Oberfläche:  im Farbton der T- Schienkonstruktion
drucksteif mit bauaufsichtlich zugelassenen
Befestigungsmitteln abgehangen

Ausführung gemäß ClimaDomo Detail D 02
Deckensprünge und Formteile
Menge: 0,000 m

**03.03.04.3 Deckensprung aus GK- Plattenstreifen F- Winkel L- Wandwinkel**
Deckensprungaus:
GK- Z- Winkel T- Tragschine

- Knauf Gipsplattenstreifen
Plattendicke:  12,5 mm
Höhe:  ..... mm
einschließlich notwendiger Unterkonstruktion
Abhängung / Befestigung an der Rohdecke
mit bauaufsichtlich zugelassenen Befestigungsmitteln

- F- Winkel
Stahlblech verzinkt d= 0,5 mm
Abwicklung:  13 x 16 x 27 x 46 mm
Oberfläche:  im Farbton der T- Schienkonstruktion
Befestigung an Gipsplattenstreifen mit
Schnellbauschrauben TN 3,5 x 25 mm

- L- Wandwinkel
Stahlblech verzinkt d= 0,5 mm
Abwicklung:  20 x 24 mm
Oberfläche:  im Farbton der T- Schienkonstruktion
Befestigung an Gipsplattenstreifen mit
Flachkopfschraube

Ausführung gemäß ClimaDomo Detail D 02
Deckensprünge und Formteile
Menge: 0,000 m

##### Untertitel 03.03.05 Wandanschluss

**03.03.05.1 Wandanschluss Kassettendecke bestehend aus: GK- L- Winkel L- Wandwinkel**
Wandanschluss Kassettendecke bestehend aus:
GK- L- Winkel L- Wandwinkel

- GK-L- Winkel verleimt aus Knauf Gipsplattenstreifen
mit 1 St V- Fräsung
Plattendicke:  12,5mm
Schenkelmaß:  a= .... mm, b= ..... mm,
Winkel:  (a,b)= .....°
einschließlich notwendiger Unterkonstruktion
Abhängung / Befestigung an der Rohdecke
mit bauaufsichtlich zugelassenen Befestigungsmitteln

- L- Wandwinkel
Stahlblech verzinkt d= 0,5 mm
Abwicklung:  20 x 24 mm
Oberfläche:  im Farbton der T- Schienkonstruktion
Befestigung an Gipsplattenstreifen mit
Flachkopfschraube

GK-L- Winkel in der Größe so abstimmen, dass im Deckenfeld nur ganze Kassetten verwendet werden

Ausführung gemäß ClimaDomo Detail D 02
Deckensprünge und Formteile
Menge: 0,000 Stck

##### Untertitel 03.03.06 Auskragungen

**03.03.06.1 Auskragung aus: 2 St GK- L- Winkel 2 St T- Tragschienen**
Auskragung aus:
2 St GK- L- Winkel 2 St T- Tragschienen

- L- Winkel mit vertikaler Auskragung
verleimt aus Knauf Gipsplattenstreifen
1 St V- Fräsung
Schenkelmaß:  a= .... mm, b= ..... mm,
Winkel:  (a,b)= .....°
Plattendicke:  12,5mm
einschließlich notwendiger Unterkonstruktion
Abhängung / Befestigung an der Rohdecke
mit bauaufsichtlich zugelassenen Befestigungsmitteln

- L- Winkel mit horizontaler Auskragung
verleimt aus Knauf Gipsplattenstreifen
1 St V- Fräsung
Schenkelmaß:  a= .... mm, b= ..... mm,
Winkel:  (a,b)= .....°
Plattendicke:  12,5mm
Befestigung an Unterkonstruktion

- T- Tragschiene
Breite / Form: entsprechend der T- Schienkonstruktion
Oberfläche:  im Farbton der T- Schienkonstruktion
drucksteif mit bauaufsichtlich zugelassenen
Befestigungsmitteln von der Rohdecke abgehangen

Ausführung gemäß ClimaDomo Detail D 02
Lichtvoute
Menge: 0,000 m

**03.03.06.2 Zulage zur Position Auskragung Aussteifung zur Aufnahme höherer Lasten je Meter**
Zulage zur Position
Auskragung Aussteifung zur Aufnahme höherer Lasten
je Meter Lichtvoute

- Stahlblechwinkel: verzinkt
- Materialstärke:  2 mm
- Winkelbreite:  50 mm
- Schenkelmaß:  a= .... mm, b= ..... mm,
- Winkel:  (a,b)= .....°
Menge: 0,000 m

##### Untertitel 03.03.07 Rastereinbauleuchten

**03.03.07.1 Rastereinbauleuchten und Ausschnitte für Einbauteile zwischen den Kassetten**
Menge: 0,000 Stck

**03.03.07.2 Zulage zu den inaktiven Kassettenflächen zusätzliche Abhängungen für Rasterleuch**
Zulage zu den inaktiven Kassettenflächen
zusätzliche Abhängungen für Rasterleuchte herstellen

Abrechnung je Leuchte

Ausführung gemäß ClimaDomo Detail D 02
Rastereinbauleuchten und Leuchtenbänder
Menge: 0,000 St

### Gewerk 04 Rohrverlegung und Wasseraufbereitung

#### Titel 04.01 Rohrverlegung

##### Untertitel 04.01.01 Technische Daten und Planungshilfe

**04.01.01.1 Technische Daten**
Hinweistext zur Rohrverlegung

Technische Daten

Rohre und Formteile bestehen aus Polypropylen (PP),
nach DIN 8077 / 78, Reihe 3, PN 10

ROHRLEITUNG IN DER AKTIVEN FLÄCHE
Bestandteile sind:
- werkseitig vorgefertigte Anschluss- und
Sammelleitungen
Die Vorfertigung betrifft nur gerade Rohrstücke bis
zu einer Länge von 6 m. Längere Rohrleitungen werden
geteilt.

- PP-Rohr und Formteile zum Aufbau des Zweirohrsystems
Tichelmann

- flexible Anschluss-Schläuche zum Verbinden der
Anschlussleitung mit den Modulen/Kassetten

Die Rohrleitung in der aktiven Modulfläche, die einen
Heiz-und/oder Kühlkreis versorgt, endet an der zu versorgenden aktiven Fläche.

Durch Muffenschweißen werden verbunden:
- die Anschluss- mit Sammelleitungen
- Anschluss- und Sammelleitungen Länge > 6 m
- zum Raum gehörende Winkel zum Aufbau des
Zweirohrsystems Tichelmann
Menge: 0,000 Stck

**04.01.01.2 Vorgehensweise zur Ausschreibung**
POSITION ROHRVERLEGUNG
Massenermittlung:
Modul-/oder aktive Kassettenfläche = Fläche Rohrverlegung

Die Positionen sind auf Grund des unterschiedlichen
Arbeitsaufwandes unterteilt in:
- Modulfläche
- Kassettenfläche
- Wandfläche

POSITION PP-ROHR
Die Rohrleitungen zwischen Modul-/oder aktiver
Kassettenfläche und Absperr-/ bzw. Zonenregelgruppe müssen dimensioniert werden.
Die Dimensionierung kann in Bezug auf die aktive
Fläche überschläglich ermittelt werden.
Rohrdimensionierung (unverbindliche Richtwerte)

Aktive Fläche  Rohrinnen- Rohraußenim Raum  durchmesser durchmesser

bis 12 m²:  DN 15  d 20
12,5 - 20 m²:  DN 20  d 25
20,5 - 40 m²:  DN 25  d 32
40,5 - 75 m²:  DN 32  d 40

Bei größeren Flächen sind 2 Zonenregelgruppen
einzusetzen.

POSITION WINKEL ZUM MUFFENSCHWEIßEN
Die Größe der Winkel ist abhängig vom Rohr.
Die Anzahl der Winkel ist entsprechend der Anzahl
der Richtungsänderungen auszuzählen. Wenn diese
Informationen nicht vorliegen, ist zu empfehlen, mit
etwa 4 Metern und 4-6 Winkeln zu kalkulieren.

POSITION ABSPERRGRUPPEN
Der Nenndurchmesser (DN) der Absperrgruppen
richtet sich nach der Rohrdimensionierung.

Absperrgruppen bestehen aus
- 2 St PP- Kugelhähnen
- 2 St Übergangs-T-Stücken mit eingedichteten
Füll- und Entleerungshähnen
- 2 St Übergangsmuffen zum Anschluss an das
bauseitige Rohrnetz

Durch Schließen der Kugelhähne kann die aktive Fläche
im Raum gespült, gefüllt, entlüftet, sowie die
Druckprobe durchgeführt werden (Titel 1.10.02)
Somit ist die Schnittstelle zum Gewerk Haustechnik klar
definiert.
An die Absperrgruppen werden bauseits Regulierventile
angeschlossen.
Notwendige Angaben zum Raum, wie Durchflussmenge, Druck
verlust usw. zur Ventilauslegung und Rohrnetzberechnung werden von der ClimaDomo zur Verfügung
gestellt.

POSITION ZONENREGELGRUPPEN
- werden wie die Absperrgruppen dimensioniert
- sind wie die Absperrgruppen aufgebaut, besitzen aber
zusätzlich 1 St Kombiniertes Regel- und Regulierventil

Mit der Zonenregelgruppe können die beschriebenen
Arbeitsgänge der Absperrgruppe ausgeführt werden.
Zusätzlich wird durch das Regel- und Regulierventil
- mit Hilfe eines Stellantriebes und eines Raumtemperaturreglers die Raumtemperatur geregelt
- die max. Wasser-Durchflussmenge auf den gewünschten
Sollwert eingestellt und dann innerhalb des regelungs
technisch notwendigen Proportionalbandes konstant
gehalten.
Die Einstellung der max. Durchflussmenge erfolgt
einfach an einem Stellrad am Ventil.
Eine Rohrnetzberechnung ist zur Ventileinstellung
nichtnotwendig. Die Angabe der max. Durchflussmenge
liefert die ClimaDomo.
Menge: 0,000 Stck

##### Untertitel 04.01.02 Rohrverlegung

**04.01.02.1 Rohrverlegung Modulfläche, inkl. Anschlussschläuche**
Rohrverlegung innerhalb der Modulfläche
inkl. Anschlussschläuche,
je Abgang ein Schlauch

Die Rohre werden innerhalb des Raumes auf die
Deckenunterkonstruktion ohne zusätzliche Befestigung
aufgelegt.
Menge: 0,000 m²

**04.01.02.2 Rohrverlegung aktive Kassettenfläche, inkl. Anschlussschläuche**
Rohrverlegung Kassettendecken innerhalb der aktiven
Kassettenfläche inkl. Anschlussschläuche,
je Anschlusspunkt ein Schlauch

Die Rohre werden mit gummierten Rohrschellen von der
Rohdecke abgehangen, somit ist eine Revision der
Decke möglich.
Abstand zw. Unterkante Kassettendecke und
Rohrleitung:
ca. 150 mm
Menge: 0,000 m²

**04.01.02.3 Rohrverlegung Ständerwände/ Vorsatzschalen, inkl. Anschlussschläuche**
Rohrverlegung in Ständerwänden und Vorsatzschalen
innerhalb der Modulfläche
inkl. Anschlussschläuche,
je Abgang ein Schlauch

Rohrverlegung in einer CW/UW Unterkonstruktion
Die Sammelleitungen werden in den CW- Ständern
aufgenommen. Dabei sind die Leitungen in diesem
Bereich mit einem Schutzschlauch zu ummanteln.
Anschlussleitungen sind in der Wand ein- bis zweimal
mit einer gummierten Rohrschelle zu sichern

Rohrverlegung in einer UD/CD Unterkonstruktion
Anschluss- und Sammelleitungen sind an den Rohbauwänden mittels gummierter Rohrschellen zu befestigen.
Menge: 0,000 m²

##### Untertitel 04.01.03 PP-Rohr

**04.01.03.1 PP-Rohr inkl. Abhängung & Rohrverbindung: d= 20 x 2 mm, DN= 15 mm**
PP-Rohr inkl. Abhängung und Muffen zur Rohrverbindung
d= 20 x 2 mm
DN: 15 mm
liefern und montieren
Menge: 0,000 m

**04.01.03.2 PP-Rohr inkl. Abhängung & Rohrverbindung: d= 25 x 2,3 mm, DN= 20 mm**
PP-Rohr inkl. Abhängung und Muffen zur Rohrverbindung
d= 25 x 2,3 mm
DN 20 mm
liefern und montieren
Menge: 0,000 m

**04.01.03.3 PP-Rohr inkl. Abhängung & Rohrverbindung: d= 32 x 3,0 mm, DN= 25 mm**
PP-Rohr inkl. Abhängung und Muffen zur Rohrverbindung
d= 32 x 3,0 mm
DN 25 mm
liefern und montieren
Menge: 0,000 m

**04.01.03.4 PP-Rohr inkl. Abhängung & Rohrverbindung: d= 40 x 3,7 mm, DN= 32 mm**
PP-Rohr inkl. Abhängung und Muffen zur Rohrverbindung
d= 40 x 3,7 mm
DN 32 mm
liefern und montieren
Menge: 0,000 m

##### Untertitel 04.01.04 Winkel zum Muffenschweißen

**04.01.04.1 90° Winkel zum Muffenschweißen, Durchmesser: 20 mm**
90° Winkel zum Muffenschweißen
Anschluß: innen / innen
Durchmesser: 20 mm
Material: PP
liefern und montieren
Menge: 0,000 St

**04.01.04.2 90° Winkel zum Muffenschweißen, Durchmesser: 25 mm**
90° Winkel zum Muffenschweißen
Anschluß: innen / innen
Durchmesser: 25 mm
Material: PP
liefern und montieren
Menge: 0,000 St

**04.01.04.3 90° Winkel zum Muffenschweißen, Durchmesser: 32 mm**
90° Winkel zum Muffenschweißen
Anschluß: innen / innen
Durchmesser: 32 mm
Material: PP
liefern und montieren
Menge: 0,000 St

**04.01.04.4 90° Winkel zum Muffenschweißen, Durchmesser: 40 mm**
90° Winkel zum Muffenschweißen
Anschluß: innen / innen
Durchmesser: 40 mm
Material: PP
liefern und montieren
Menge: 0,000 St

##### Untertitel 04.01.05 Absperrgruppe

**04.01.05.1 Absperrgruppe DN 15 für Vor- und Rücklaufleitung, IG 1/2"**
Absperrgruppe DN 15 für Vor- und Rücklaufleitung
liefern u. montieren
Anschluss an Rohrnetz: IG 1/2"

bestehend aus:
2 St PP-Kugelhahn
2 St T-Stück mit montierten KFE-Hahn mit
Flügelgriff u. Schlauchverschraubung
2 St Übergangsmuffe
Material: Polypropylen, Messing vernickelt

Hersteller: ClimaDomo Heiz- und Kühlsysteme
Menge: 0,000 St

**04.01.05.2 Absperrgruppe DN 20 für Vor- und Rücklaufleitung, IG 3/4"**
Absperrgruppe DN 20 für Vor- und Rücklaufleitung
liefern u. montieren
Anschluss an Rohrnetz: IG 3/4"

bestehend aus:
2 St PP-Kugelhahn
2 St T-Stück mit montierten KFE-Hahn mit
Flügelgriff u. Schlauchverschraubung
2 St Übergangsmuffe
Material: Polypropylen, Messing vernickelt

Hersteller: ClimaDomo Heiz- und Kühlsysteme
Menge: 0,000 St

**04.01.05.3 Absperrgruppe DN 25 für Vor- und Rücklaufleitung, IG 1"**
Absperrgruppe DN 25 für Vor- und Rücklaufleitung
liefern u. montieren
Anschluss an Rohrnetz: IG 1"

bestehend aus:
2 St PP-Kugelhahn
2 St T-Stück mit montierten KFE-Hahn mit
Flügelgriff u. Schlauchverschraubung
2 St Übergangsmuffe
Material: Polypropylen, Messing vernickelt

Hersteller: ClimaDomo Heiz- und Kühlsysteme
Menge: 0,000 St

**04.01.05.4 Absperrgruppe DN 32 für Vor- und Rücklaufleitung, IG 1 1/4"**
Absperrgruppe DN 32 für Vor- und Rücklaufleitung
liefern u. montieren
Anschluss an Rohrnetz: IG 1 1/4"

bestehend aus:
2 St PP-Kugelhahn
2 St T-Stück mit montierten KFE-Hahn mit
Flügelgriff u. Schlauchverschraubung
2 St Übergangsmuffe
Material: Polypropylen, Messing vernickelt

Hersteller: ClimaDomo Heiz- und Kühlsysteme
Menge: 0,000 St

##### Untertitel 04.01.06 Zonenregelgruppe

**04.01.06.1 Zonenregelgruppe DN 15 für Vor- und Rücklaufleitung, IG 1/2"**
Zonenregelgruppe DN 15 für Vor- und Rücklaufleitung
liefern u. montieren
Anschluss an Rohrnetz: IG 1/2"

bestehend aus:
1 St Regel- und Regulierventil Cocon QTZ
Herst.: Oventrop
2 St PP-Kugelhahn
2 St T-Stück mit montierten KFE-Hahn mit
Flügelgriff u. Schlauchverschraubung
2 St Übergangsmuffe
Material: Polypropylen, Messing vernickelt

Hersteller: ClimaDomo Heiz- und Kühlsysteme
Menge: 0,000 St

**04.01.06.2 Zonenregelgruppe DN 20 für Vor- und Rücklaufleitung, IG 3/4"**
Zonenregelgruppe DN 20 für Vor- und Rücklaufleitung
liefern u. montieren
Anschluss an Rohrnetz: IG 3/4"

bestehend aus:
1 St Regel- und Regulierventil Cocon QTZ
Herst.: Oventrop
2 St PP-Kugelhahn
2 St T-Stück mit montierten KFE-Hahn mit
Flügelgriff u. Schlauchverschraubung
2 St Übergangsmuffe
Material: Polypropylen, Messing vernickelt

Hersteller: ClimaDomo Heiz- und Kühlsysteme
Menge: 0,000 St

**04.01.06.3 Zonenregelgruppe DN 25 für Vor- und Rücklaufleitung, IG 1"**
Zonenregelgruppe DN 25 für Vor- und Rücklaufleitung
liefern u. montieren
Anschluss an Rohrnetz: IG 1"

bestehend aus:
1 St Regel- und Regulierventil Cocon QTZ
Herst.: Oventrop
2 St PP-Kugelhahn
2 St T-Stück mit montierten KFE-Hahn mit
Flügelgriff u. Schlauchverschraubung
2 St Übergangsmuffe
Material: Polypropylen, Messing vernickelt

Hersteller: ClimaDomo Heiz- und Kühlsysteme
Menge: 0,000 St

**04.01.06.4 Zonenregelgruppe DN 32 für Vor- und Rücklaufleitung, IG 1 1/4"**
Zonenregelgruppe DN 32 für Vor- und Rücklaufleitung
liefern u. montieren
Anschluss an Rohrnetz: IG 1 1/4"

bestehend aus:
1 St Regel- und Regulierventil Cocon QTZ
Herst.: Oventrop
2 St PP-Kugelhahn
2 St T-Stück mit montierten KFE-Hahn mit
Flügelgriff u. Schlauchverschraubung
2 St Übergangsmuffe
Material: Polypropylen, Messing vernickelt

Hersteller: ClimaDomo Heiz- und Kühlsysteme
Menge: 0,000 St

#### Titel 04.02 Wasseraufbereitung, Kontrolle Wasserqualität und begleitende Leistungen

##### Untertitel 04.02.01 Planungshilfe

**04.02.01.1 Vorgehensweise zur Ausschreibung**
POSITION  FÜLLEN- SPÜLEN und ENTLÜFTEN

Angabe der Anzahl der Heiz- und Kühlkreise
Hinweis:
Das gesamte Rohrnetz mit vollentsalztem Trinkwasser
gefüllt (VDI Norm 2035).

POSITION  ÜBERPRÜFUNG DER
PARAMETER NACH ERSTBEFÜLLUNG
1 St für die gesamte Anlage

POSITION  KONTROLLE PARAMETER
6-8 WOCHEN  NACH INBETRIEBNAHME
1 St für die gesamte Anlage (jährliche Überprüfung)

POSITION  KORROSIONSSCHUTZMITTEL
UND HÄRTESTABILISATOR
Wassermenge der gesamten Anlage angeben.
Einsatz: falls sich korrosive Teile im Rohrnetz
befinden.

POSITION  WASSERPÜRFEINRICHTUNG
1 St gesamte Anlage

POSITION  DRUCKPROBE
Angabe der Anzahl der Heiz- und Kühlkreise

POSITION HYDRAULISCHE EINREGULIERUNG
Angabe der Anzahl der Heiz- und Kühlkreise
Menge: 0,000 Stck

##### Untertitel 04.02.02 Wasseraufbereitung

**04.02.02.1 Füllen, Spülen und Entlüften der einzelnen Heiz-/Kühlkreise**
Füllen, Spülen und Entlüften der einzelnen
Heiz-/Kühlkreise mittels Spülpumpe

Füllmedium: Trinkwasser nach VDI-Norm 2035 aufbereitet
(vollentsalzt)

Die Entsalzung erfolgt mittels GENO-therm Kartuschen
Hersteller: Grünbeck Wasseraufbereitung GmbH
Menge: 0,000 St

##### Untertitel 04.02.03 Kontrolle Wasserqualität

**04.02.03.1 Überprüfung des Anlagenwassers nach der Erstbefüllung**
Überprüfung des Anlagenwassers nach der Erstbefüllung

Überprüft werden folgende Parameter
- pH-Wert
- Leitfähigkeit
- Härte
- Anteil GENO-safe A*

Werte in das Anlagenbeiblatt eintragen.
Die Einhaltung der Sollwerte des Anlagenbeiblatts sind
sicherzustellen.

Das Anlagenbeiblatt ist bei der ClimaDomo erhältlich.

* Entfällt, wenn keine korrosiven Teile in der Anlage
verbaut sind.
Menge: 0,000 St

**04.02.03.2 Kontrolle der Parameter der Vorposition nach 8 - 10 Wochen**
Kontrolle der Parameter der Vorposition
8 - 10 Wochen nach Inbetriebnahme der Anlage

- Dokumentation im Anlagenbeiblatt
- Einweisung einer HLS-Firma nach Wahl des
AG / Bauherren zur jährlichen Kontrolle der
Anlagenparameter, zur Einhaltung der Sollwerte des
Anlagenbeiblattes, sowie Durchführung von eventuell
notwendigen Wartungsarbeiten mit Dokumentation
im Anlagenbeiblatt
- inkl. Fahrtkosten zum Objekt
Menge: 0,000 St

##### Untertitel 04.02.04 Begleitende Leistungen

**04.02.04.1 Korrosionsschutzmittel und Härtestabilisator einbringen**
Korrosionsschutzmittel und Härtestabilisator
liefern und in Anlage einbringen

Hersteller: Grünbeck Wasseraufbereitung GmbH
Produkt: GENO-safe A
Dosierung: 1 l für 200 l Anlagenwasser
Wirkung unabhängig vom Sauerstoffgehalt des Wassers
Korrosionsschutz für
- Eisen, Gußeisen, Stahl
- Kupfer und Rotguß

Verhinderung von Kalkablagerungen und leichte
Anhebung des ph-Wertes.

Hinweis:
Vor Einbringen des Korrosionsschutzmittels muss das
Anlagenwassers nach VDI Norm 2035 für eine salzarme
Fahrweise aufbereitet sein.
Angaben des Herstellers beachten!
Menge: 0,000 l

**04.02.04.2 Wasserprüfeinrichtung liefern und an Bauherren übergeben**
Wasserprüfeinrichtung zur Kontrolle des
Wirkstoffgehaltes von GENO-safe A
im Anlagenwasser liefern und an Bauherren übergeben

empfohlenes Prüfintervall: jährlich
(Wasserprüfung nicht Inhalt dieser Position).
Menge: 0,000 St

**04.02.04.3 Druckprobe inkl. Protokollierung**
Druckprobe

Abdrücken der Heiz-/Kühlkreise bzw. Rohrabschnitte des
ClimaDomo Heiz- und Kühlsystems nach Werksvorschrift

inkl. Protokollierung
Menge: 0,000 St

**04.02.04.4 Hydraulische Einregulierung der Durchflussmengen, verplomben der Einst ellung**
Hydraulische Einregulierung der Durchflussmengen am
kombinierten Regel- und Regulierventil und
verplomben der Einstellung
Menge: 0,000 St

#### Titel 04.03 Bauteile zur Regelung

##### Untertitel 04.03.01 Planungshilfe

**04.03.01.1 Vorgehensweise zur Ausschreibung**
POSITION  THERMISCHER VENTILANTRIEB
1 St je Heiz- und Kühlkreis

POSITION  RAUMTEMPERATURREGLER
1 St je Raum
Hinweis:
Über den Raumtemperaturregler können Taupunktfühler
mit Ventilantrieb verbunden werden.
Weitere Bauteile sind zu dieser einfachen Raumregelung
nicht notwendig.

POSITION  TAUPUNKTFÜHLER
1 St je Raum

POSITION KONVERTER
1 St je Raum,
als Bindeglied zur Signalübertragung von Taupunktfühler
zur Gebäudeleittechnik.
Der Raumtemperaturregler entfällt und wird durch einen
Raumtemperaturregler des bauseitiges
Schalterprogramms ersetzt.
Menge: 0,000 Stck

##### Untertitel 04.03.02 Bauteile zur Regelung

**04.03.02.1 Thermoelektrischer Stellantrieb**
thermoelektrischer Stellantrieb
zum Öffnen und Schließen von Ventilen
liefern und auf Regelventil montieren

Technische Daten:

- Bezeichnung:  AA 4004 + Adapter VA 80
- Hersteller:  Möhlenhoff
- Maße:  48+6 x 43 x 53 mm
- Farbe:  Weißgrau
- Betriebsspannung: 24 V ~ +/- 10 50-60 Hz
(230V Version auf Anfrage)
- zulässige Umgebungstemperatur:  max. 50 °C
- Öffnungszeit:  3 min
- Hub:  3,0 mm
- Stellkraft:  90 N
- Anschlussleitung:  2 x 0,5 mm² (L = 1000mm)
Menge: 0,000 St

**04.03.02.2 Raumtemperaturregler (Heizen und Kühlen)**
Raumtemperaturregler (Heizen und Kühlen)

- für Wechselstromanschluss: 24 V
- zur Regelung und Überwachung von Temperaturen in
geschlossenen Räumen
- mit Anschluss für Taupunktfühler ausgestattet
- zur Ansteuerung von einem thermischen Ventilantrieb,
umschaltbar zwischen Heizen oder Kühlen

Technische Daten:

- Bezeichnung:  TR 1 B
- Umgebungstemperatur  0 - 40 °C
- Schutzart:  IP 30
- Schutzklasse:  III
- Gehäusefarbe:  RAL 9010
- Schalthysterese:  Hysterese ca. 1K statisch
- Schaltleistung:  Ausgang 32 VA / 24 V~ (1A)
- Betriebsspannung:  24 V~ +/- 10 %, /= ca. 1 VA,
50 ... 60 Hz
- Regelbereich:  21 °C
- Maße (B x H x T):  78,3 x 83,4 x 25,5 mm
- Justage ECO-Zone  ±0,5 ... ±3 K
(1 K Werkseinstellung)
- Farbe:  weiß

liefern und an Gewerk Elektro übergeben
Menge: 0,000 St

**04.03.02.3 Taupunktfühler inkl. 10 m Steuerkabel liefern und montieren**
Taupunktfühler zum Schutz vor Beschädigung durch
Kondenswasser

Technische Daten:

- Bezeichnung:  TF 3 G/M
- Hersteller:  Clina Heiz- & Kühlelemente GmbH
- Betriebsspannung:  24 V ~ +/- 10% 50...60 Hz
- zulässige Umgebungstemperatur:  0...50 °C
- Kabellänge:  10 m / 2 x 0,14 mm²
- Schaltpunkt Taupunkt: ca. 8 M-Ohm entspricht ca. 80%
rel. Feuchte u. ca. 16 M-Ohm
- Maße:  70 x 20 x 7 mm
Menge: 0,000 St

**04.03.02.4 Konverter (verbindetTaupunktfühler mit Gebäudeleittechnik)**
Der Konverter verbindet den Taupunktfühler mit der
Gebäudeleittechnik

liefern und an Gewerk Elektro übergeben

Technische Daten
- Bezeichnung:  TK1-PF (potentialfrei)
| TK2-PF (potentialfrei)
- Hersteller:  Clina Heiz- & Kühlelemente GmbH
- Maße:  86 x 36 x 59 mm
- Gewicht:  110 g
- Gehäuse:  Kunststoff ABS,
Lichtgrau RAL 7036
- Betriebsspannung:  24 V ~ 50 Hz | 230 V ~ 50 Hz
- zulässige Umgebungstemperatur:  0...55 °C | -20...+60 °C
- Leistungsaufnahme: ca. 1VA
- Schaltpunkt:  fest 98% r.H
- Schaltausgang: Relais als potentialfreier
Wechselkontakt
- max. Schaltspannung: 48 V ~ /60 V DC | 250 V ~, 50/60
Hz
- Schaltvermögen: min. Schaltstrom 5 mA max.
Schaltstrom 10 (3) A
- elektrischer
Anschluss:  Schraubklemmen (Querschnitt max. 2,5 mm²)
- Schutzart:  IP 20
- Schutzklasse:  III | 0, durch Einbauort gewährleistet
Menge: 0,000 St

#### Titel 04.04 Sonstiges

##### Untertitel 04.04.01 Sonstiges

**04.04.01.1 Infrarot-Thermofotografie als Nachweis der ordnungsgemäßen Funktion**
Infrarot-Thermofotografie als
Nachweis der ordnungsgemäßen Funktion der ClimaDomo
Heiz- und Kühlsysteme für alle aktiven Flächen
Menge: 0,000 St

**04.04.01.2 Erstellen der Revisionsunterlagen**
Bestandteile der Revisionsunterlagen sind:
1. Allgemeines
Anlagen und Funktionsbeschreibung
Prüfzeugnisse
2. Berechnungen
Massenstromberechnung
Angabe der Heiz- und Kühlleistung je Raum
Angaben zum Druckverlust je Raum
3. Erklärungen / Bescheinigungen
Fachunternehmererklärung
Errichterbescheinigung
4. Prüfprotokolle
Protokolle zur Dichtheitsprüfung
Thermographieaufnahmen
(Erstellung der Aufnahmen separate Position)
5. Herstellerunterlagen zu allen verbauten Bauteilen
6. Revisionszeichnungen
Menge: 0,000 St

##### Untertitel 04.04.02 Stundenlohnarbeiten

**04.04.02.1 Stundenlohnarbeiten Facharbeiter für unvorhergesehene Tätigkeiten**
Menge: 0,000 Std

**04.04.02.2 Stundenlohnarbeiten Meister für unvorhergesehene Tätigkeiten**
Menge: 0,000 Std

**04.04.02.3 Projektierungsleistungen für Änderungen der Montageplanung**
Projektierungsleistungen für Änderungen der
Montageplanung.
Hervorgerufen durch bauseitige Planungsänderungen
Menge: 0,000 Std
